# Filet de sécurité sous plancher avec système de coffrage continu

- Propriété du fichier: CYPE INGENIEROS, S.A.
- Format: FIEBDC-3/2002
- Zone géographique: Cameroun
- Devise: XAF
- Coûts indirects: 3.00 %
- Frais généraux: 13.00 %
- Bénéfice: 6.00 %
- TVA: 19.25 %

## S Sécurité et santé

### SC Équipements de protection collective

#### SCI Protection pendant l'exécution des planchers

**SCI020** m² Filet de sécurité sous plancher avec système de coffrage continu.
Filet de sécurité NF EN 1263-1 S A2 M100 Q M, de polyamide de haute ténacité, noué, de couleur blanche, sous plancher unidirectionnel ou réticulé avec système de coffrage continu, pour une hauteur maximale de chute de 1 m, amortissable en 10 poses, fixé aux étais qui supportent le coffrage avec des crochets type S en acier galvanisé, amortissables en 8 utilisations. Comprend corde de liaison en polypropylène, pour unir les filets.
Critère pour le métré: Surface mesurée selon Plan général de coordination en matière de sécurité et de protection de la santé.
Critère pour le mémoire: La surface mesurée sera celle réellement montée selon spécifications d'Étude ou d'Étude Basique de Sécurité et Santé.

| Code | U | Désignation | Quantité | Prix | Montant |
|---|---|---|---|---|---|
| mt50sph010ba | m² | Filet de sécurité NF EN 1263-1 S A2 M100 Q M, de polyamide de haute ténacité, noué, de couleur blanche. Corde de filet de calibre 4,5 mm. Énergie du filet A2 (entre 2,2 et 4,4 kJ). Configuration du filet carré, avec ralingue en polypropylène de 16 mm de diamètre. (matériau) | 0.100 | 3280.60 | 328.06 |
| mt50spr170a | m | Corde de liaison NF EN 1263-1 N en polypropylène de haute ténacité, avec traitement aux rayons UV, D=8 mm et charge de rupture supérieure à 7,5 kN. (matériau) | 0.200 | 182.25 | 36.45 |
| mt50spr140a | U | Crochet de fixation type S de 7 mm de diamètre, en acier galvanisé à chaud. (matériau) | 0.500 | 546.77 | 273.39 |
| mo119 | h | Compagnon professionnel III/CP2 Sécurité et Santé. (main-d'œuvre) | 0.156 | 1727.44 | 269.48 |
| mo120 | h | Ouvrier Sécurité et Santé. (main-d'œuvre) | 0.156 | 1065.70 | 166.25 |
| % | % | Frais de chantier des unités d'ouvrage | 2 % | 1073.63 | 21.47 |
|  |  | Coûts directs |  |  | 1095.10 |
