# Casque

- Propriété du fichier: CYPE INGENIEROS, S.A.
- Format: FIEBDC-3/2002
- Zone géographique: Cameroun
- Devise: XAF
- Coûts indirects: 3.00 %
- Frais généraux: 13.00 %
- Bénéfice: 6.00 %
- TVA: 19.25 %

## S Sécurité et santé

### SI Équipements de protection individuelle

#### SIC Tête

**SIC010** U Casque.
Casque anti-heurt, destiné à protéger l'utilisateur des effets de coup de sa tête contre des objets durs et immobiles, amortissable en 10 utilisations.
Critère pour le métré: Nombre d'unités prévues, selon Plan général de coordination en matière de sécurité et de protection de la santé.
Critère pour le mémoire: On mesurera le nombre d'unités réellement fournies selon spécifications d'Étude ou d'Étude Basique de Sécurité et Santé.

| Code | U | Désignation | Quantité | Prix | Montant |
|---|---|---|---|---|---|
| mt50epc010hj | U | Casque contre les coups, EPI de catégorie II, selon NF EN 812, respectant toutes les réquisitions de sécurité selon le Décret nº 92-765, le Décret nº 92-766 et le Décret nº 92-768, du 29 juillet 1992. (matériau) | 0.100 | 2886.53 | 288.65 |
| % | % | Frais de chantier des unités d'ouvrage | 2 % | 288.65 | 5.77 |
|  |  | Coûts directs |  |  | 294.42 |
