# Balise réfléchissante

- Propriété du fichier: CYPE INGENIEROS, S.A.
- Format: FIEBDC-3/2002
- Zone géographique: Cameroun
- Devise: XAF
- Coûts indirects: 3.00 %
- Frais généraux: 13.00 %
- Bénéfice: 6.00 %
- TVA: 19.25 %

## S Sécurité et santé

### SS Signalisation de chantier

#### SSB Balisage

**SSB010** U Balise réfléchissante.
Fourniture, montage et démontage de balise réfléchissante pour signalisation, en tôle galvanisée, de 20x100 cm, de bord droit de chaussée, avec des bandes de couleur blanche et rouge et rétro-réfléchissement classe 1 (E.G.), amortissable en 10 utilisations. Comprend la maintenance dans des conditions sûres durant toute la période de temps requise.
Inclut: Montage et vérification. Démontage postérieur. Transport jusqu'au lieu de stockage ou retrait à la benne.
Critère pour le métré: Nombre d'unités prévues, selon Plan général de coordination en matière de sécurité et de protection de la santé.
Critère pour le mémoire: On mesurera le nombre d'unités réellement mises en place selon spécifications d'Étude ou d'Étude Basique de Sécurité et Santé.

| Code | U | Désignation | Quantité | Prix | Montant |
|---|---|---|---|---|---|
| mt50bal045a | U | Balise réfléchissante pour signalisation, en tôle galvanisée, de 20x100 cm, de bord droit de chaussée, avec des bandes de couleur blanche et rouge et rétro-réfléchissement classe 1 (E.G.). (matériau) | 0.100 | 41461.53 | 4146.15 |
| mo120 | h | Ouvrier Sécurité et Santé. (main-d'œuvre) | 0.125 | 1065.70 | 133.21 |
| % | % | Frais de chantier des unités d'ouvrage | 2 % | 4279.36 | 85.59 |
|  |  | Coûts directs |  |  | 4364.95 |
