# Revêtement de sol sportif, en résines synthétiques

- Propriété du fichier: CYPE INGENIEROS, S.A.
- Format: FIEBDC-3/2002
- Zone géographique: Cameroun
- Devise: XAF
- Coûts indirects: 3.00 %
- Frais généraux: 13.00 %
- Bénéfice: 6.00 %
- TVA: 19.25 %

## V Voiries

### VO Terrains de sport

#### VOS En résines synthétiques

**VOS010** m² Revêtement de sol sportif, en résines synthétiques.
Revêtement de sol sportif, avec résistance au glissement entre 80 et 110 avec la surface sèche et entre 55 et 110 avec la surface humide, selon NF EN 13036-4, avec résistance au glissement supérieur à 45 selon DIN CEN/TS 12633, de 2 à 3 mm d'épaisseur totale approximative, réalisé sur surface support en aggloméré asphaltique, apte pour terrain de tennis, pour la pratique du tennis amateur, par l'application successive de: une couche de régularisation et de conditionnement de la surface, de mortier, couleur grise, à base de résines synthétiques et charges minérales sélectionnées (2 kg/m²); une couche de mortier, couleur noire, à base de résines acryliques (0,3 kg/m²), gravier siliceux incolore, lavé, de granulométrie comprise entre 0,2 et 0,4 mm (0,5 kg/m²) et eau (0,2 l/m²); trois couches de mortier, à base de résines acryliques, charges minérales calibrées et pigments (0,4 kg/m² chaque couche), en laissant sécher totalement la couche préalable avant application de la couche suivante et une couche de peinture à l'eau, couleur bleue, à base de résines acryliques, charges micronisées et pigments (0,3 kg/m²).
Critère d'évaluation économique: Le prix ne comprend la surface support, l'exécution et le scellement des joints ni le marquage et l'exécution des lignes de jeu.
Inclut: Nettoyage de la surface support. Implantation des joints et des pans. Application, au râteau en caoutchouc, de la couche de régularisation et de conditionnement de la surface. Application des couches successives formant le revêtement sportif. Séchage de chaque couche avant d'appliquer la suivante, y compris le grattage, le balayage et le soufflage des imperfections. Nettoyage final du revêtement.
Critère pour le métré: Surface mesurée en projection horizontale, selon documentation graphique du Projet.
Critère pour le mémoire: On mesurera, en projection horizontale, la surface réellement exécutée selon les spécifications du Projet.

| Code | U | Désignation | Quantité | Prix | Montant |
|---|---|---|---|---|---|
| mt47cit050a | kg | Mortier, couleur grise, à base de résines synthétiques et charges minérales sélectionnées, pour régularisation des surfaces; à appliquer au râteau en caoutchouc. (matériau) | 2.000 | 1676.06 | 3352.12 |
| mt47cit060a | kg | Mortier, couleur noire, à base de résines acryliques. (matériau) | 0.300 | 4211.21 | 1263.36 |
| mt47cit002a | kg | Gravier siliceux incolore, lavé, de granulométrie comprise entre 0,2 et 0,4 mm, fournis en sacs. (matériau) | 0.500 | 191.02 | 95.51 |
| mt47cit080g | kg | Mortier, couleur bleue, à base de résines acryliques, charges minérales calibrées et pigments. (matériau) | 1.200 | 4413.34 | 5296.01 |
| mt27pcc030g | kg | Peinture à l'eau, couleur bleue, à base de résines acryliques, charges micronisées et pigments. (matériau) | 0.300 | 5045.02 | 1513.51 |
| mo041 | h | Compagnon professionnel III/CP2 VRD espaces publics. (main-d'œuvre) | 0.308 | 1848.62 | 569.37 |
| mo087 | h | Ouvrier professionnel II/OP VRD espaces publics. (main-d'œuvre) | 0.308 | 1185.16 | 365.03 |
| % | % | Frais de chantier des unités d'ouvrage | 2 % | 12454.91 | 249.10 |
|  |  | Coûts directs |  |  | 12704.01 |
