# Revêtement de sol continu de microciment

- Propriété du fichier: CYPE INGENIEROS, S.A.
- Format: FIEBDC-3/2002
- Zone géographique: Cameroun
- Devise: XAF
- Coûts indirects: 3.00 %
- Frais généraux: 13.00 %
- Bénéfice: 6.00 %
- TVA: 19.25 %

## V Voiries

### VP Revêtement de sols extérieurs

#### VPC Ciment

**VPC010** m² Revêtement de sol continu de microciment.
Revêtement de sol continu de microciment, de 3 mm d'épaisseur, réalisé sur surface absorbante. IMPRESSION: à base de résines synthétiques en dispersion aqueuse, diluée en deux parties d'eau. COUCHE DE BASE: microciment monocomposant, couleur blanche, en deux couches, (1 kg/m² chaque couche) et maille en fibre de verre anti-alcalin, de 80 g/m² de masse surfacique. COUCHE DE FINITION: microciment monocomposant, texture lisse, couleur blanche, en deux couches, (0,3 kg/m² chaque couche). COUCHE DE SCELLEMENT: impression scellante respirante et deux couches de scelleur de polyuréthane aliphatique, sans dissolvants, finition brillant.
Critère d'évaluation économique: Le prix ne comprend pas la surface support.
Inclut: Nettoyage de la surface support. Implantation des joints de dilatation et des pans. Application de la couche d'impression. Application de la couche de base. Mise en place de la maille enrobée dans la couche de base. Ponçage des petites adhérences et imperfections. Application de la couche décorative. Application de la couche de scellement. Nettoyage final de la surface terminée.
Critère pour le métré: Surface mesurée en projection horizontale, selon documentation graphique du Projet.
Critère pour le mémoire: On mesurera, en projection horizontale, la surface réellement exécutée selon les spécifications du Projet.

| Code | U | Désignation | Quantité | Prix | Montant |
|---|---|---|---|---|---|
| mt28mcm070k | l | Impression monocomposante, diluée en deux parties d'eau, à base de résines synthétiques en dispersion aqueuse, pour régulariser la porosité et améliorer l'adhérence des supports absorbants et non absorbants, à appliquer au rouleau. (matériau) | 0.135 | 8422.41 | 1137.03 |
| mt28mcm060e | m² | Maille en fibre de verre anti-alcalin, de 80 g/m² de masse surfacique et de 1x50 m, pour armer des microciments. (matériau) | 1.050 | 1381.28 | 1450.34 |
| mt28mcm080mW1e | kg | Microciment monocomposant, couleur blanche, constitué de ciment, granulats sélectionnés et additifs, de grande dureté, adhérence et flexibilité, comme couche de base, préalablement mélangé avec de l'eau, à appliquer à la truelle. (matériau) | 2.000 | 3284.74 | 6569.48 |
| mt28mcm080nW1d | kg | Microciment monocomposant, texture lisse, couleur blanche, constitué de ciment, granulats sélectionnés et additifs, de grande dureté, adhérence et flexibilité, comme couche de finition, préalablement mélangé avec de l'eau, à appliquer à la truelle. (matériau) | 0.600 | 3284.74 | 1970.84 |
| mt08aaa010a | m³ | Eau. (matériau) | 0.004 | 1117.84 | 4.47 |
| mt28mcm090d | l | Impression scellante respirante avec résines acryliques en dispersion aqueuse, à appliquer à la brosse. (matériau) | 0.120 | 11117.58 | 1334.11 |
| mt28mcm100p | l | Scelleur de polyuréthane aliphatique à deux composants, sans dissolvants, finition brillant, à appliquer à la brosse ou au rouleau. (matériau) | 0.120 | 31162.91 | 3739.55 |
| op00tal020 |  | Malaxeur électrique. | 1.000 | 0.00 | 0.00 |
| mo020 | h | Compagnon professionnel III/CP2 construction. (main-d'œuvre) | 0.920 | 1848.62 | 1700.73 |
| mo113 | h | Ouvrier d'exécution I/OE1 construction. (main-d'œuvre) | 1.643 | 1140.41 | 1873.69 |
| % | % | Frais de chantier des unités d'ouvrage | 2 % | 19780.24 | 395.60 |
|  |  | Coûts directs |  |  | 20175.84 |
