# Panneau routier vertical

- Propriété du fichier: CYPE INGENIEROS, S.A.
- Format: FIEBDC-3/2002
- Zone géographique: Cameroun
- Devise: XAF
- Coûts indirects: 3.00 %
- Frais généraux: 13.00 %
- Bénéfice: 6.00 %
- TVA: 19.25 %

## V Voiries

### VS Signalisation routière

#### VSV Signalisation verticale

**VSV050** U Panneau routier vertical.
Fourniture et mise en place sur le support de signalisation verticale routière en acier galvanisé, octogonale, de 60 cm de double apothème, avec rétro-réfléchissement classe 2 (H.I.). Comprend les accessoires, la visserie et les éléments d'ancrage.
Inclut: Montage.
Critère pour le métré: Nombre d'unités prévues, selon documentation graphique du Projet.
Critère pour le mémoire: On mesurera le nombre d'unités réellement fournies selon les spécifications du Projet.

| Code | U | Désignation | Quantité | Prix | Montant |
|---|---|---|---|---|---|
| mt53spc050b | U | Signalisation verticale routière en acier galvanisé, octogonale, de 60 cm de double apothème, avec rétro-réfléchissement classe 2 (H.I.), selon NF EN 12899-1, y compris accessoires, visserie et éléments d'ancrage. (matériau) | 1.000 | 70449.63 | 70449.63 |
| mq07cce010a | h | Camion avec nacelle élévatrice à bras articulé de 16 m de hauteur maximale de travail et 260 kg de charge maximale. (matériel) | 0.187 | 27397.25 | 5123.29 |
| mo041 | h | Compagnon professionnel III/CP2 VRD espaces publics. (main-d'œuvre) | 0.188 | 1770.99 | 332.95 |
| mo087 | h | Ouvrier professionnel II/OP VRD espaces publics. (main-d'œuvre) | 0.188 | 1135.46 | 213.47 |
| % | % | Frais de chantier des unités d'ouvrage | 2 % | 76119.34 | 1522.39 |
|  |  | Coûts directs |  |  | 77641.73 |
