# Avaloir préfabriqué en béton massif

- Propriété du fichier: CYPE INGENIEROS, S.A.
- Format: FIEBDC-3/2002
- Zone géographique: Cameroun
- Devise: XAF
- Coûts indirects: 3.00 %
- Frais généraux: 13.00 %
- Bénéfice: 6.00 %
- TVA: 19.25 %

## X Réseaux divers

### XA Évacuation de l'eau

#### XAA Avaloirs

**XAA010** U Avaloir préfabriqué en béton massif.
Fourniture et montage d'un avaloir préfabriqué en béton fck=25 MPa, de 60x30x75 cm de mesures intérieures, pour la récupération des eaux pluviales, placé sur une dalle en béton massif BCN: CPJ-CEM II/A 32,5 - P - B 20 - 15/25 - E: 1 - NA - P 18-305 de 10 cm d'épaisseur et une grille en fonte ductile normalisée, classe C-250 selon NF EN 124, compatible avec des surfaces en pavés, en béton ou en asphalte à chaud, pivotante et antivol, avec cadre en fonte du même type, arasée au revêtement. Totalement installé et connecté au réseau général d'évacuation.
Critère d'évaluation économique: Le prix comprend le remblai arrière avec un matériau granulaire, mais il ne comprend pas l'excavation.
Inclut: Implantation et tracé de l'avaloir en plan et en élévation. Excavation. Suppression des terres lâches du fond de l'excavation. Coulage et compactage du béton pour la réalisation du dallage. Mise en place de l'avaloir préfabriqué. Raccord et jonction de l'avaloir au collecteur. Remblayage de l'arrière. Mise en place du cadre et de la grille.
Critère pour le métré: Nombre d'unités prévues, selon documentation graphique du Projet.
Critère pour le mémoire: On mesurera le nombre d'unités réellement exécutées selon les spécifications du Projet.

| Code | U | Désignation | Quantité | Prix | Montant |
|---|---|---|---|---|---|
| mt11arh011b | U | Avaloir avec fond et sortie frontale, accessible, préfabriqué en béton fck=25 MPa, de 60x30x75 cm de mesures intérieures, pour assainissement. (matériau) | 1.000 | 31054.40 | 31054.40 |
| mt11rej010b | U | Cadre et grille en fonte ductile, classe C-250 selon NF EN 124, inclinable et pourvue d'une chaîne antivol, de 400x400 mm, pour avaloir. Comprend le revêtement en peinture bitumineuse et les reliefs antidérapants dans la partie supérieure. (matériau) | 1.000 | 36195.34 | 36195.34 |
| mt10hmf040qaeg | m³ | Béton non armé prêt à l'emploi BCN: CPJ-CEM II/A 32,5 - P - B 20 - 15/25 - E: 1 - NA - P 18-305. (matériau) | 0.054 | 67920.65 | 3667.72 |
| mt01arr010a | t | Grave de carrière, de 19 à 25 mm de diamètre. (matériau) | 0.697 | 7683.75 | 5355.57 |
| au00auh020 |  | Rigole pour le coulage du béton. | 1.000 | 0.00 | 0.00 |
| au00auh040 |  | Vibreur de béton, électrique. | 1.000 | 0.00 | 0.00 |
| mo041 | h | Compagnon professionnel III/CP2 VRD espaces publics. (main-d'œuvre) | 0.626 | 1727.44 | 1081.38 |
| mo087 | h | Ouvrier professionnel II/OP VRD espaces publics. (main-d'œuvre) | 0.626 | 1107.54 | 693.32 |
| % | % | Frais de chantier des unités d'ouvrage | 2 % | 78047.73 | 1560.95 |
|  |  | Coûts directs |  |  | 79608.68 |
