# Caniveau en PVC

- Propriété du fichier: CYPE INGENIEROS, S.A.
- Format: FIEBDC-3/2002
- Zone géographique: Cameroun
- Devise: XAF
- Coûts indirects: 3.00 %
- Frais généraux: 13.00 %
- Bénéfice: 6.00 %
- TVA: 19.25 %

## X Réseaux divers

### XA Évacuation de l'eau

#### XAN Caniveaux

**XAN030** m Caniveau en PVC.
Caniveau préfabriqué en PVC, de 500 mm de longueur, 200 mm de largeur et 130 mm de hauteur avec grille de garage en acier galvanisé, classe A-15 selon NF EN 1433 et NF EN 124, de 500 mm de longueur et 200 mm de largeur, sur dallage en béton massif BCN: CPJ-CEM II/A 32,5 - TP - B 20 - 15/25 - E: 1 - NA - P 18-305 de 10 cm d'épaisseur; excavation préalable avec des moyens manuels et remblayage postérieur de l'arrière avec du béton. Comprend les pièces spéciales et le siphon en ligne démontable.
Inclut: Implantation du parcours du caniveau. Excavation avec des moyens manuels. Suppression des terres lâches du fond de l'excavation. Coulage et compactage du béton pour la réalisation du dallage. Mise en place du caniveau sur la base en béton. Montage des accessoires dans le caniveau. Exécution des trous pour la connexion de la tuyauterie au caniveau. Raccord et jonction de la tuyauterie au caniveau. Mise en place du siphon en ligne. Remblayage de l'arrière. Contrôle de son bon fonctionnement.
Critère pour le métré: Longueur mesurée en projection horizontale, selon documentation graphique du Projet.
Critère pour le mémoire: On mesurera, en projection horizontale, la longueur réellement exécutée selon les spécifications du Projet.

| Code | U | Désignation | Quantité | Prix | Montant |
|---|---|---|---|---|---|
| mt10hmf040qaed | m³ | Béton non armé prêt à l'emploi BCN: CPJ-CEM II/A 32,5 - TP - B 20 - 15/25 - E: 1 - NA - P 18-305. (matériau) | 0.087 | 71295.59 | 6202.72 |
| mt11cng010b | U | Caniveau préfabriqué en PVC, de 500 mm de longueur, 200 mm de largeur et 130 mm de hauteur, selon NF EN 1433 et NF EN 124, y compris les pièces spéciales. (matériau) | 2.000 | 22559.93 | 45119.86 |
| mt11var120b | U | Siphon en ligne en PVC, couleur grise, démontable, avec assemblage mâle/femelle, de 110 mm de diamètre. (matériau) | 1.000 | 39117.41 | 39117.41 |
| mt11cng020m | U | Grille de garage en acier galvanisé, classe A-15 selon NF EN 1433 et NF EN 124, de 500 mm de longueur et 200 mm de largeur. (matériau) | 2.000 | 24008.45 | 48016.90 |
| au00auh020 |  | Rigole pour le coulage du béton. | 1.000 | 0.00 | 0.00 |
| au00auh040 |  | Vibreur de béton, électrique. | 1.000 | 0.00 | 0.00 |
| mo041 | h | Compagnon professionnel III/CP2 VRD espaces publics. (main-d'œuvre) | 0.688 | 1727.44 | 1188.48 |
| mo087 | h | Ouvrier professionnel II/OP VRD espaces publics. (main-d'œuvre) | 0.357 | 1107.54 | 395.39 |
| % | % | Frais de chantier des unités d'ouvrage | 2 % | 140040.76 | 2800.82 |
|  |  | Coûts directs |  |  | 142841.58 |
