# Pré-installation d'un compteur d'arrosage

- Propriété du fichier: CYPE INGENIEROS, S.A.
- Format: FIEBDC-3/2002
- Zone géographique: Cameroun
- Devise: XAF
- Coûts indirects: 3.00 %
- Frais généraux: 13.00 %
- Bénéfice: 6.00 %
- TVA: 19.25 %

## X Réseaux divers

### XD Distribution d'eau

#### XDA Arrosage

**XDA040** U Pré-installation d'un compteur d'arrosage.
Pré-installation d'un compteur d'arrosage de 4" DN 100 mm, placé dans un coffre préfabriqué, connecté à la branche d'arrivée et à la branche d'approvisionnement et de distribution, constituée de deux vannes d'isolement à opercule en laiton fondu; robinet de purge et clapet de non retour. Comprend fermeture spéciale à carré de manoeuvre et les produits complémentaires. Totalement montée, connectée et testée.
Critère d'évaluation économique: Le prix ne comprend pas le compteur.
Inclut: Implantation. Mise en place et fixation des accessoires et des pièces spéciales.
Critère pour le métré: Nombre d'unités prévues, selon documentation graphique du Projet.
Critère pour le mémoire: On mesurera le nombre d'unités réellement exécutées selon les spécifications du Projet.

| Code | U | Désignation | Quantité | Prix | Montant |
|---|---|---|---|---|---|
| mt37svc010w | U | Vanne à opercule en laiton fondu, à visser, de 4". (matériau) | 2.000 | 127477.53 | 254955.06 |
| mt37sgl010c | U | Robinet de purge de 25 mm. (matériau) | 1.000 | 5775.94 | 5775.94 |
| mt37svr010i | U | Clapet de non retour en laiton à visser de 4". (matériau) | 1.000 | 100330.94 | 100330.94 |
| mt37cir010d | U | Armoire en fibre de verre de 100x70x40 cm pour abriter un compteur individuel d'eau de 80 à 100 mm, pourvu d'une serrure spéciale pour carré de manoeuvre. (matériau) | 1.000 | 206507.41 | 206507.41 |
| mt37www010 | U | Produits complémentaires pour installations de plomberie. (matériau) | 1.000 | 1217.82 | 1217.82 |
| mo008 | h | Compagnon professionnel III/CP2 plombier. (main-d'œuvre) | 2.503 | 1775.06 | 4442.98 |
| mo107 | h | Ouvrier professionnel II/OP plombier. (main-d'œuvre) | 1.252 | 1105.43 | 1384.00 |
| % | % | Frais de chantier des unités d'ouvrage | 4 % | 574614.15 | 22984.57 |
|  |  | Coûts directs |  |  | 597598.72 |
