# Bouche d'arrosage

- Propriété du fichier: CYPE INGENIEROS, S.A.
- Format: FIEBDC-3/2002
- Zone géographique: Cameroun
- Devise: XAF
- Coûts indirects: 3.00 %
- Frais généraux: 13.00 %
- Bénéfice: 6.00 %
- TVA: 19.25 %

## X Réseaux divers

### XD Distribution d'eau

#### XDA Arrosage

**XDA050** U Bouche d'arrosage.
Bouche d'arrosage, constituée de corps et couvercle en fonte avec carré de manoeuvre, bride d'entrée, vanne d'isolement et raccord de sortie fileté mâle en laiton de 1 1/2" de diamètre, enterrée. Comprend les accessoires de connexion à la tuyauterie d'approvisionnement et de distribution. Totalement montée, connectée et testée.
Inclut: Installation dans le terrain et connexion hydraulique à la tuyauterie d'approvisionnement et distribution. Remplissage de la tranchée. Nettoyage hydraulique de l'unité.
Critère pour le métré: Nombre d'unités prévues, selon documentation graphique du Projet.
Critère pour le mémoire: On mesurera le nombre d'unités réellement exécutées selon les spécifications du Projet.

| Code | U | Désignation | Quantité | Prix | Montant |
|---|---|---|---|---|---|
| mt48wwg100a | U | Bouche d'arrosage, constituée de corps et couvercle en fonte avec carré de manoeuvre, bride d'entrée, vanne d'isolement et raccord de sortie fileté mâle en laiton de 1 1/2" de diamètre. (matériau) | 1.000 | 75482.15 | 75482.15 |
| mt37tpj023fe | U | Collier de prise en charge en PP avec quatre vis, pour tube de 63 mm de diamètre extérieur, avec prise pour connexion filetée de 1 1/2" de diamètre, PN=16 atm, avec joints élastiques en EPDM, selon NF EN ISO 15874-3. (matériau) | 1.000 | 4893.90 | 4893.90 |
| mt37tpa030da | m | Tube en polyéthylène PE 40 de couleur noire avec des bandes de couleur bleue, de 40 mm de diamètre extérieur et 5,5 mm d'épaisseur, PN=10 atm, selon NF EN 12201-2. (matériau) | 1.000 | 3557.78 | 3557.78 |
| mo008 | h | Compagnon professionnel III/CP2 plombier. (main-d'œuvre) | 0.376 | 1775.06 | 667.42 |
| mo107 | h | Ouvrier professionnel II/OP plombier. (main-d'œuvre) | 0.376 | 1105.43 | 415.64 |
| % | % | Frais de chantier des unités d'ouvrage | 2 % | 85016.89 | 1700.34 |
|  |  | Coûts directs |  |  | 86717.23 |
