# Cellule modulaire

- Propriété du fichier: CYPE INGENIEROS, S.A.
- Format: FIEBDC-3/2002
- Zone géographique: Cameroun
- Devise: XAF
- Coûts indirects: 3.00 %
- Frais généraux: 13.00 %
- Bénéfice: 6.00 %
- TVA: 19.25 %

## X Réseaux divers

### XE Électricité

#### XEP Postes de transformation

**XEP020** U Cellule modulaire.
Cellule de sectionnement, de 24 kV de tension assignée, 400 A d'intensité nominale, 450x735x1740 mm, avec isolation intégrale de SF6, constituée de corps métallique, jeu de barres de cuivre et interrupteur tripolaire. Comprend les accessoires nécessaires à une installation correcte.
Inclut: Montage, connexion et contrôle de son bon fonctionnement.
Critère pour le métré: Nombre d'unités prévues, selon documentation graphique du Projet.
Critère pour le mémoire: On mesurera le nombre d'unités réellement exécutées selon les spécifications du Projet.

| Code | U | Désignation | Quantité | Prix | Montant |
|---|---|---|---|---|---|
| mt35amt030a | U | Cellule de sectionnement, de 24 kV de tension assignée, 400 A d'intensité nominale, 450x735x1740 mm, avec isolation intégrale de SF6, constituée de corps métallique, jeu de barres de cuivre et interrupteur tripolaire. (matériau) | 1.000 | 4949250.52 | 4949250.52 |
| mo003 | h | Compagnon professionnel III/CP2 électricien. (main-d'œuvre) | 2.503 | 1819.81 | 4554.98 |
| mo102 | h | Ouvrier professionnel II/OP électricien. (main-d'œuvre) | 2.503 | 1133.30 | 2836.65 |
| % | % | Frais de chantier des unités d'ouvrage | 2 % | 4956642.15 | 99132.84 |
|  |  | Coûts directs |  |  | 5055774.99 |
