# Canalisation souterraine de télécommunications, avec gaine triple

- Propriété du fichier: CYPE INGENIEROS, S.A.
- Format: FIEBDC-3/2002
- Zone géographique: Cameroun
- Devise: XAF
- Coûts indirects: 3.00 %
- Frais généraux: 13.00 %
- Bénéfice: 6.00 %
- TVA: 19.25 %

## X Réseaux divers

### XT Télécommunications

#### XTC Canalisations

**XTC020** m Canalisation souterraine de télécommunications, avec gaine triple.
Canalisation souterraine de télécommunications avec tube triple en polyéthylène haute densité (PEHD/HDPE), de 3x40 mm de diamètre et 3 mm d'épaisseur, constitué de trois tubes identiques, unis entre eux via une membrane et disposés parallèlement à un même plan, réalisée dans une tranchée. sans inclure l'excavation ni le remblai postérieur de la tranchée. Comprend fil guide. Totalement montée.
Inclut: Implantation et tracé de la tranchée. Modelage des fonds et des côtés à la main, avec extraction des terres. Mise en place du fil guide. Mise en place de la gaine.
Critère pour le métré: Longueur mesurée en projection horizontale, selon documentation graphique du Projet.
Critère pour le mémoire: On mesurera, en projection horizontale, la longueur réellement exécutée selon les spécifications du Projet.

| Code | U | Désignation | Quantité | Prix | Montant |
|---|---|---|---|---|---|
| mt35tpe020a | m | Tube triple en polyéthylène haute densité (PEHD/HDPE), de 3x40 mm de diamètre et 3 mm d'épaisseur, constitué de trois tubes identiques, unis entre eux via une membrane et disposés parallèlement à un même plan. Fourniture: en rouleaux de 500 m de longueur. (matériau) | 1.050 | 5754.54 | 6042.27 |
| mt40iva030 | m | Fil guide de polypropylène de 3 mm de diamètre. (matériau) | 3.450 | 147.87 | 510.15 |
| mo020 | h | Compagnon professionnel III/CP2 construction. (main-d'œuvre) | 0.150 | 1727.44 | 259.12 |
| mo113 | h | Ouvrier d'exécution I/OE1 construction. (main-d'œuvre) | 0.150 | 1065.70 | 159.86 |
| % | % | Frais de chantier des unités d'ouvrage | 2 % | 6971.40 | 139.43 |
|  |  | Coûts directs |  |  | 7110.83 |
