# Bardage d'un mur en béton avec des pièces irrégulières en pierre naturelle

- Propriété du fichier: CYPE Ingenieros S.A.
- Format: FIEBDC-3/2016
- Logiciel: Générateur de prix de la construction. CYPE Ingenieros, S.A.
- Date: 04/04/2024
- Zone géographique: Cameroun
- Devise: XAF
- Coûts indirects: 3 %
- Frais généraux: 13 %
- Bénéfice: 6 %
- TVA: 19.25 %

## B Aménagements extérieurs

### BR Revêtements de murs

#### BRP Pierre naturelle

**BRP010** m² Bardage d'un mur en béton avec des pièces irrégulières en pierre naturelle.
Bardage d'un mur en béton, allant jusqu'à 3 m de hauteur, avec pièces irrégulières de quartzite, d'entre 2 et 3 cm d'épaisseur, finition naturelle, pose avec du mortier de ciment M-7,5 et jointoyées avec le même matériau.
Inclut: Préparation de la surface support. Préparation des pièces. Mise en place des pièces. Jointoiement. Nettoyage.
Critère pour le métré: Surface mesurée selon documentation graphique du Projet.
Critère pour le mémoire: On mesurera la surface réellement exécutée selon les spécifications du Projet.

| Code | U | Désignation | Quantité | Prix | Montant |
|---|---|---|---|---|---|
| mt19cir010e | m² | Pièces irrégulières de quartzite, d'entre 2 et 3 cm d'épaisseur, finition naturelle. (matériau) | 1 | 23008.09 | 23008.090 |
| mt09mor010d | m³ | Mortier de ciment CEM II/B-P 32,5 N type M-7,5, confectionné sur site avec 300 kg/m³ de ciment et une proportion en volume 1/5. (matériau) | 0.03 | 90648.75 | 2719.463 |
| mo022 | h | Compagnon professionnel III/CP2 poseur de pierre naturelle. (main-d'œuvre) | 1.502 | 1727.44 | 2594.615 |
| mo060 | h | Ouvrier professionnel II/OP poseur de pierre naturelle. (main-d'œuvre) | 1.502 | 1107.54 | 1663.525 |
| % | % | Frais de chantier des unités d'ouvrage | 2 % | 29985.693 | 599.714 |
|  |  | Coûts directs |  |  | 30585.407 |

Déchets:
- pose: mt19cir010e Pièces irrégulières de quartzite, d'entre 2 et 3 cm d'épaisseur, finition naturelle; facteur de déchet 0.0385
- pose: mt09mor010d; facteur de déchet 0.0036

## Ressources

**mt19cir010e** m² Pièces irrégulières de quartzite, d'entre 2 et 3 cm d'épaisseur, finition naturelle
Données techniques: Coût énergétique 153.224 MJ; Émission de CO2 5.339 kg; Code CED 01 04 13; Masse de l'élément 66.25 kg; Volume 0.044167 m3
Déchets:
- emballage: re170201 Bois. (composant de déchet); quantité 0.031 kg; Code CED 17 02 01; Masse de l'élément 1 kg; Volume 0.000909 m3
- emballage: re170203 Plastique. (composant de déchet); quantité 0.02 kg; Code CED 17 02 03; Masse de l'élément 1 kg; Volume 0.001667 m3

**mt09mor010d** m³ Mortier de ciment CEM II/B-P 32,5 N type M-7,5
Données techniques: Coût énergétique 3724.000 MJ; Émission de CO2 323.000 kg; Code CED 17 01 01; Masse de l'élément 1900 kg; Volume 1.266667 m3
