# Remblai à l'arrière d'un mur

- Propriété du fichier: CYPE Ingenieros S.A.
- Format: FIEBDC-3/2016
- Logiciel: Générateur de prix de la construction. CYPE Ingenieros, S.A.
- Date: 04/04/2024
- Zone géographique: Cameroun
- Devise: XAF
- Coûts indirects: 3 %
- Frais généraux: 13 %
- Bénéfice: 6 %
- TVA: 19.25 %

## B Aménagements extérieurs

### BT Terrassement

#### BTR Remblais

**BTR050** m³ Remblai à l'arrière d'un mur.
Remblai à l'arrière d'un mur en béton, avec terre sélectionnée provenant de l'excavation, avec des moyens mécaniques; et compactage en couches successives de 30 cm d'épaisseur maximale avec une pilonneuse vibrante à guidage manuel, jusqu'à atteindre une densité sèche au moins égale à 90% de la maximale obtenue par essai Proctor Modifié.
Critère d'évaluation économique: Le prix ne comprend pas la réalisation de l'essai Proctor Modifié.
Inclut: Extension du matériau de remblai en couches d'épaisseurs uniformes. Humidification ou assèchement de chaque couche. Compactage.
Critère pour le métré: Volume moyen sur les sections théoriques de l'excavation, selon documentation graphique du Projet.
Critère pour le mémoire: On mesurera, en profil compacté, le volume réellement exécuté selon les spécifications du Projet, sans inclure les augmentations par excès d'excavation non autorisés.

| Code | U | Désignation | Quantité | Prix | Montant |
|---|---|---|---|---|---|
| mq02cia020j | h | Camion citerne, de 8 m³ de capacité. (matériel) | 0.006 | 58455.7 | 350.734 |
| mq04cab010c | h | Camion à benne basculante de 12 t de charge, de 162 kW. (matériel) | 0.017 | 22118.97 | 376.022 |
| mq02rop020 | h | Pilonneuse vibrante à guidage manuel, de 80 kg, avec plaque de 30x30 cm. (matériel) | 0.22 | 1927.22 | 423.988 |
| mo087 | h | Ouvrier professionnel II/OP VRD espaces publics. (main-d'œuvre) | 0.512 | 1107.54 | 567.060 |
| % | % | Frais de chantier des unités d'ouvrage | 2 % | 1717.804 | 34.356 |
|  |  | Coûts directs |  |  | 1752.160 |

Déchets:
- excavation: ruo170504 Terre et pierres distinctes de celles spécifiées dans le code 17 05 03. (composant de déchet); quantité -1920 kg; Code CED 17 05 04; Masse de l'élément 1 kg; Volume 0.000625 m3
