# Transplantation d'un arbre

- Propriété du fichier: CYPE Ingenieros S.A.
- Format: FIEBDC-3/2016
- Logiciel: Générateur de prix de la construction. CYPE Ingenieros, S.A.
- Date: 19/09/2024
- Zone géographique: Cameroun
- Devise: XAF
- Coûts indirects: 3 %
- Frais généraux: 13 %
- Bénéfice: 6 %
- TVA: 19.25 %

## L Espaces verts

### LA Fourniture et plantation d'espèces

#### LAP Plantation et transplantation d'espèces

**LAP020** U Transplantation d'un arbre.
Transplantation d'un arbre de 90 cm de diamètre, avec une transplanteuse.
Inclut: Taillage de racines. Élagage de branches. Transport au lieu de destination. Plantation. Coupe de racines.
Critère pour le métré: Nombre d'unités prévues, selon documentation graphique du Projet.
Critère pour le mémoire: On mesurera le nombre d'unités réellement transplantées selon les spécifications du Projet.

| Code | U | Désignation | Quantité | Prix | Montant |
|---|---|---|---|---|---|
| mq09trp010a | h | Transplanteuse hydraulique, pour mottes de terre de 90 cm de diamètre. (matériel) | 0.66 | 324455.55 | 214140.663 |
| mo040 | h | Compagnon professionnel III/CP2 jardinier. (main-d'œuvre) | 0.626 | 1727.44 | 1081.377 |
| mo086 | h | Ouvrier professionnel II/OP jardinier. (main-d'œuvre) | 1.252 | 1107.54 | 1386.640 |
| % | % | Frais de chantier des unités d'ouvrage | 2 % | 216608.680 | 4332.174 |
|  |  | Coûts directs |  |  | 220940.854 |
