# Conifère

- Propriété du fichier: CYPE Ingenieros S.A.
- Format: FIEBDC-3/2016
- Logiciel: Générateur de prix de la construction. CYPE Ingenieros, S.A.
- Date: 04/04/2024
- Zone géographique: Cameroun
- Devise: XAF
- Coûts indirects: 3 %
- Frais généraux: 13 %
- Bénéfice: 6 %
- TVA: 19.25 %

## L Espaces verts

### LA Fourniture et plantation d'espèces

#### LAS Fourniture des espèces

**LAS040** U Conifère.
Cyprès du Bhoutan (Cupressus cashmeriana) de 400 à 500 cm de hauteur; fourniture en container standard.
Inclut: Transport et déchargement au pied du trou de plantation.
Critère pour le métré: Nombre d'unités prévues, selon documentation graphique du Projet.
Critère pour le mémoire: On mesurera le nombre d'unités réellement fournies selon les spécifications du Projet.

| Code | U | Désignation | Quantité | Prix | Montant |
|---|---|---|---|---|---|
| mt48ecr045cmh | U | Cyprès du Bhoutan (Cupressus cashmeriana) de 400 à 500 cm de hauteur; fourniture en container standard de 110 l. (matériau) | 1 | 99410.11 | 99410.110 |
| % | % | Frais de chantier des unités d'ouvrage | 2 % | 99410.110 | 1988.202 |
|  |  | Coûts directs |  |  | 101398.312 |
