# Recouvrement décoratif avec de l'écorce de pin

- Propriété du fichier: CYPE Ingenieros S.A.
- Format: FIEBDC-3/2016
- Logiciel: Générateur de prix de la construction. CYPE Ingenieros, S.A.
- Date: 04/04/2024
- Zone géographique: Cameroun
- Devise: XAF
- Coûts indirects: 3 %
- Frais généraux: 13 %
- Bénéfice: 6 %
- TVA: 19.25 %

## L Espaces verts

### LP Systèmes de protection et décoration

#### LPD Décoration du sol

**LPD040** m² Recouvrement décoratif avec de l'écorce de pin.
Recouvrement décoratif, réalisé via: maille de polypropylène non tissé, de 50 mm/s de perméabilité à l'eau, exprimée comme indice de vitesse et 130 g/m² de masse surfacique, avec fonction anti-herbes, fixée sur le terrain avec ancrages en acier annelé en forme d'U, de 8 mm de diamètre; et extension d'écorce de pin, qualité extra, de 15/25 mm, avec des moyens manuels, jusqu'à former une couche uniforme d'épaisseur minimale 15 cm.
Inclut: Mise en place de la maille anti-herbe. Extension de la couche de protection. Arrosage.
Critère pour le métré: Surface mesurée en projection horizontale, selon documentation graphique du Projet.
Critère pour le mémoire: On mesurera, en projection horizontale, la surface réellement exécutée selon les spécifications du Projet.

| Code | U | Désignation | Quantité | Prix | Montant |
|---|---|---|---|---|---|
| mt48mal010g | m² | Maille de polypropylène non tissé, de 50 mm/s de perméabilité à l'eau, exprimée comme indice de vitesse, selon ISO 11058, et 130 g/m² de masse surfacique, avec fonction anti-herbes, perméable à l'air et aux nutriments, chimiquement inerte et stable, aux sols acides comme aux alcalins et avec résistance aux rayons UV. (matériau) | 1.1 | 438.11 | 481.921 |
| mt48mal025 | U | Ancrage en acier annelé en forme de U, de 8 mm de diamètre, pour fixation des filets et des mailles au terrain. (matériau) | 5 | 187.76 | 938.800 |
| mt48mod030b | m³ | Écorce de pin, qualité extra, de 15/25 mm, pour un usage décoratif. (matériau) | 0.15 | 33085.49 | 4962.824 |
| mt08aaa010a | m³ | Eau. (matériau) | 0.006 | 1111.8 | 6.671 |
| mo040 | h | Compagnon professionnel III/CP2 jardinier. (main-d'œuvre) | 0.14 | 1727.44 | 241.842 |
| mo086 | h | Ouvrier professionnel II/OP jardinier. (main-d'œuvre) | 0.458 | 1107.54 | 507.253 |
| % | % | Frais de chantier des unités d'ouvrage | 2 % | 7139.311 | 142.786 |
|  |  | Coûts directs |  |  | 7282.097 |

## Ressources

**mt08aaa010a** m³ Eau
Données techniques: Coût énergétique 60.000 MJ; Émission de CO2 30.000 kg
