# Paroi naturelle

- Propriété du fichier: CYPE Ingenieros S.A.
- Format: FIEBDC-3/2016
- Logiciel: Générateur de prix de la construction. CYPE Ingenieros, S.A.
- Date: 03/11/2025
- Zone géographique: Cameroun
- Devise: XAF
- Coûts indirects: 3 %
- Frais généraux: 13 %
- Bénéfice: 6 %
- TVA: 19.25 %

## L Espaces verts

### LS Séparations végétales

#### LSP Parois naturelles

**LSP010** m² Paroi naturelle.
Paroi de bruyère naturelle, grammage fin, 4 kg/m², tissée tous les 10 cm avec fil d'acier galvanisé de 1 mm de diamètre, occultation de 100%, fixée avec un fil de fer galvanisé sur un support existant.
Inclut: Mise en place de la paroi extérieure naturelle et fixation avec du fil de fer galvanisé.
Critère pour le métré: Surface mesurée selon documentation graphique du Projet.
Critère pour le mémoire: On mesurera la surface réellement exécutée selon les spécifications du Projet.

| Code | U | Désignation | Quantité | Prix | Montant |
|---|---|---|---|---|---|
| mt48cnj010f | m² | Bruyère naturelle, grammage fin, 4 kg/m², tissée tous les 10 cm avec fil d'acier galvanisé de 1 mm de diamètre, occultation de 100%, fourni en rouleaux de 180 cm de hauteur et 300 cm de longueur. (matériau) | 1 | 5716.48 | 5716.480 |
| mt08var050 | kg | Fil de fer galvanisé pour attacher, de 1,30 mm de diamètre. (matériau) | 0.1 | 1117.84 | 111.784 |
| mo040 | h | Compagnon professionnel III/CP2 jardinier. (main-d'œuvre) | 0.116 | 1848.62 | 214.440 |
| mo115 | h | Ouvrier jardinier. (main-d'œuvre) | 0.116 | 1140.41 | 132.288 |
| % | % | Frais de chantier des unités d'ouvrage | 2 % | 6174.992 | 123.500 |
|  |  | Coûts directs |  |  | 6298.492 |

Déchets:
- pose: mt48cnj010f; facteur de déchet 0.0015
- pose: mt08var050 Fil de fer galvanisé pour attacher, de 1,30 mm de diamètre; facteur de déchet 0.0038

## Ressources

**mt48cnj010f** m² Bruyère naturelle
Données techniques: Coût énergétique 199.996 MJ; Émission de CO2 -5.190 kg; Code CED 17 02 01; Masse de l'élément 4 kg; Volume 0.003636 m3
Déchets:
- emballage: re170203 Plastique. (composant de déchet); quantité 0.002 kg; Code CED 17 02 03; Masse de l'élément 1 kg; Volume 0.001667 m3

**mt08var050** kg Fil de fer galvanisé pour attacher, de 1,30 mm de diamètre
Données techniques: Coût énergétique 25.100 MJ; Émission de CO2 2.560 kg; Code CED 17 04 05; Masse de l'élément 1 kg; Volume 0.000476 m3
