# Débroussaillage et nettoyage du terrain, avec des moyens mécaniques

- Propriété du fichier: CYPE Ingenieros S.A.
- Format: FIEBDC-3/2016
- Logiciel: Générateur de prix de la construction. CYPE Ingenieros, S.A.
- Date: 04/04/2024
- Zone géographique: Cameroun
- Devise: XAF
- Coûts indirects: 3 %
- Frais généraux: 13 %
- Bénéfice: 6 %
- TVA: 19.25 %

## L Espaces verts

### LT Préparation du terrain

#### LTN Nettoyage et décapage du terrain

**LTN020** m² Débroussaillage et nettoyage du terrain, avec des moyens mécaniques.
Débroussaillage et nettoyage du terrain, avec des moyens mécaniques, pour une pente supérieure à 12% et une surface de travail inférieure à 5000 m², en effectuant deux passages de la machine minimum.
Critère d'évaluation économique: Le prix comprend la protection des arbres et des plantes devant être conservés, mais il ne comprend pas le retrait et la charge des matériaux de débroussaillage.
Inclut: Préparation de la surface de travail. Débroussaillage du terrain. Découpage et empilement des matériaux de débroussaillage.
Critère pour le métré: Surface mesurée en projection horizontale, selon documentation graphique du Projet.
Critère pour le mémoire: On mesurera, en projection horizontale, la surface réellement exécutée selon les spécifications du Projet.

| Code | U | Désignation | Quantité | Prix | Montant |
|---|---|---|---|---|---|
| mq09tra020 | h | Tracteur agricole, de 48 kW, équipé de débroussailleuse à marteaux, de 1,5 à 2 m de largeur de travail. (matériel) | 0.001 | 23126.63 | 23.127 |
| % | % | Frais de chantier des unités d'ouvrage | 2 % | 23.127 | 0.463 |
|  |  | Coûts directs |  |  | 23.590 |

Déchets:
- excavation: ruo170504 Terre et pierres distinctes de celles spécifiées dans le code 17 05 03. (composant de déchet); quantité 184.95 kg; Code CED 17 05 04; Masse de l'élément 1 kg; Volume 0.000625 m3
- excavation: ruo200201 Déchets biodégradables. (composant de déchet); quantité 10.275 kg; Code CED 20 02 01; Masse de l'élément 1 kg; Volume 0.000667 m3
- excavation: ruo200303 Déchets du nettoyage routier. (composant de déchet); quantité 10.275 kg; Code CED 20 03 03; Masse de l'élément 1 kg; Volume 0.000667 m3
