# Jardinière en bois

- Propriété du fichier: CYPE Ingenieros S.A.
- Format: FIEBDC-3/2016
- Logiciel: Générateur de prix de la construction. CYPE Ingenieros, S.A.
- Date: 09/11/2024
- Zone géographique: Cameroun
- Devise: XAF
- Coûts indirects: 3 %
- Frais généraux: 13 %
- Bénéfice: 6 %
- TVA: 19.25 %

## M Mobilier urbain

### MF Fleurissement

#### MFB Jardinières

**MFB030** U Jardinière en bois.
Jardinière hexagonale en bois de pin, de 70 cm de diamètre et 45 cm de hauteur.
Inclut: Mise en place de la jardinière. Suppression et nettoyage du matériau excédant.
Critère pour le métré: Nombre d'unités prévues, selon documentation graphique du Projet.
Critère pour le mémoire: On mesurera le nombre d'unités réellement exécutées selon les spécifications du Projet.

| Code | U | Désignation | Quantité | Prix | Montant |
|---|---|---|---|---|---|
| mt52mug230t | U | Jardinière hexagonale en bois de pin, de 70 cm de diamètre et 45 cm de hauteur, y compris bac intérieur en tôle de zinc. (matériau) | 1 | 280731.91 | 280731.910 |
| mo041 | h | Compagnon professionnel III/CP2 VRD espaces publics. (main-d'œuvre) | 0.25 | 1770.99 | 442.748 |
| mo087 | h | Ouvrier professionnel II/OP VRD espaces publics. (main-d'œuvre) | 0.501 | 1135.46 | 568.865 |
| % | % | Frais de chantier des unités d'ouvrage | 2 % | 281743.523 | 5634.870 |
|  |  | Coûts directs |  |  | 287378.393 |

## Ressources

**mt52mug230t** U Jardinière hexagonale en bois de pin, de 70 cm de diamètre et 45 cm de hauteur, y compris bac intérieur en tôle de zinc
Données techniques: Coût énergétique 2789.143 MJ; Émission de CO2 76.766 kg
Déchets:
- emballage: re150101 Emballages en papier et en carton. (composant de déchet); quantité 1.35 kg; Code CED 15 01 01; Masse de l'élément 1 kg; Volume 0.001333 m3
