# Protection d'un lampadaire

- Propriété du fichier: CYPE Ingenieros S.A.
- Format: FIEBDC-3/2016
- Logiciel: Générateur de prix de la construction. CYPE Ingenieros, S.A.
- Date: 09/11/2024
- Zone géographique: Cameroun
- Devise: XAF
- Coûts indirects: 3 %
- Frais généraux: 13 %
- Bénéfice: 6 %
- TVA: 19.25 %

## P Interventions préalables

### PO Protections temporaires

#### POC Éclairage publique

**POC010** U Protection d'un lampadaire.
Protection d'un lampadaire existant via barrières de chantier en fer, de 1,00x1,50 m, couleur rouge avec bandes blanches réfléchissantes, avec 2 lisses montées sur châssis de tube, avec deux pieds métalliques, amortissables en 20 utilisations, afin d'empêcher les coups de l'engin pendant les travaux à proximité. Comprend la maintenance dans des conditions sûres durant toute la période de temps requise et le démontage.
Inclut: Montage. Démontage postérieur. Transport jusqu'au lieu de stockage ou retrait à la benne.
Critère pour le métré: Nombre d'unités prévues, selon documentation graphique du Projet.
Critère pour le mémoire: On mesurera le nombre d'unités réellement exécutées selon les spécifications du Projet.

| Code | U | Désignation | Quantité | Prix | Montant |
|---|---|---|---|---|---|
| mt50vbe010bgk | U | Barrière de chantier en fer, de 1,00x1,50 m, couleur rouge avec bandes blanches réfléchissantes, avec 2 lisses montées sur châssis de tube, avec deux pieds métalliques, y compris plaque pour publicité. (matériau) | 0.15 | 33759.09 | 5063.864 |
| mo113 | h | Ouvrier d'exécution I/OE1 construction. (main-d'œuvre) | 0.125 | 1092.56 | 136.570 |
| % | % | Frais de chantier des unités d'ouvrage | 2 % | 5200.434 | 104.009 |
|  |  | Coûts directs |  |  | 5304.443 |

Déchets:
- pose: mt50vbe010bgk; facteur de déchet 1

## Ressources

**mt50vbe010bgk** U Barrière de chantier en fer
Données techniques: Coût énergétique 68.810 MJ; Émission de CO2 3.570 kg; Code CED 17 04 05; Masse de l'élément 7 kg; Volume 0.003333 m3
