# Clôture provisoire d'un terrain avec des panneaux métalliques

- Propriété du fichier: CYPE Ingenieros S.A.
- Format: FIEBDC-3/2016
- Logiciel: Générateur de prix de la construction. CYPE Ingenieros, S.A.
- Date: 19/09/2024
- Zone géographique: Cameroun
- Devise: XAF
- Coûts indirects: 3 %
- Frais généraux: 13 %
- Bénéfice: 6 %
- TVA: 19.25 %

## S Sécurité et santé

### SC Équipements de protection collective

#### SCR Clôture provisoire de parcelle

**SCR020** m Clôture provisoire d'un terrain avec des panneaux métalliques.
Clôture provisoire d'un terrain, de 2 m de hauteur, composé de panneaux opaques de tôle profilée en acier galvanisé, de 0,6 mm d'épaisseur, entre 40 et 50 mm de hauteur du profilé, entre 250 et 270 mm d'entraxe, amortissables en 10 utilisations et de profilés creux de section carrée d'acier NF EN 10210-1 S275JR, de 60x60x1,5 mm, de 2,8 m de longueur, ancrés au terrain avec des dés de béton BCN: CPJ-CEM II/A 32,5 - P - B 20 - 15/25 - E: 1 - NA - P 18-305 de 60x60x1,5 cm, tous les 2,0 m, amortissables en 2 utilisations. Comprend les ancrages mécaniques pour la fixation des tôles aux profilés.
Critère pour le métré: Longueur mesurée selon Plan général de coordination en matière de sécurité et de protection de la santé.
Critère pour le mémoire: La longueur mesurée sera celle réellement montée selon spécifications d'Étude ou d'Étude Basique de Sécurité et Santé.

| Code | U | Désignation | Quantité | Prix | Montant |
|---|---|---|---|---|---|
| mt13ccg100b | m² | Tôle profilée en acier galvanisé, de 0,6 mm d'épaisseur, entre 40 et 50 mm de hauteur du profilé, entre 250 et 270 mm d'entraxe et inertie entre 13 et 21 cm4, selon NF EN 14782. (matériau) | 0.2 | 5003.58 | 1000.716 |
| mt50spv040f | m | Profilé en acier NF EN 10210-1 S275JR, creux, de section carrée de 60x60x1,5 mm. (matériau) | 0.98 | 7716.1 | 7561.778 |
| mt10hmf040qaeg | m³ | Béton non armé prêt à l'emploi BCN: CPJ-CEM II/A 32,5 - P - B 20 - 15/25 - E: 1 - NA - P 18-305. (matériau) | 0.088 | 67920.65 | 5977.017 |
| mt50spd078 | U | Ancrage mécanique avec vis autoforeuse à tête hexagonale avec rondelle et joint en caoutchouc. (matériau) | 2 | 991.65 | 1983.300 |
| mo119 | h | Compagnon professionnel III/CP2 Sécurité et Santé. (main-d'œuvre) | 0.626 | 1727.44 | 1081.377 |
| mo120 | h | Ouvrier Sécurité et Santé. (main-d'œuvre) | 0.626 | 1065.7 | 667.128 |
| % | % | Frais de chantier des unités d'ouvrage | 2 % | 18271.316 | 365.426 |
|  |  | Coûts directs |  |  | 18636.742 |

Déchets:
- pose: mt13ccg100b; facteur de déchet 0.02
- pose: mt10hmf040qaeg Béton non armé prêt à l'emploi BCN: CPJ-CEM II/A 32,5 - P - B 20 - 15/25 - E: 1 - NA - P 18-305; facteur de déchet 0.00140846

## Ressources

**mt13ccg100b** m² Tôle profilée en acier galvanisé
Données techniques: Coût énergétique 227.188 MJ; Émission de CO2 20.741 kg; Code CED 17 04 05; Masse de l'élément 7.07 kg; Volume 0.003367 m3
Déchets:
- emballage: re170203 Plastique. (composant de déchet); quantité 0.02 kg; Code CED 17 02 03; Masse de l'élément 1 kg; Volume 0.001667 m3

**mt10hmf040qaeg** m³ Béton non armé prêt à l'emploi BCN: CPJ-CEM II/A 32,5 - P - B 20 - 15/25 - E: 1 - NA - P 18-305
Données techniques: Coût énergétique 1840.000 MJ; Émission de CO2 230.000 kg; Code CED 17 01 01; Masse de l'élément 2300 kg; Volume 1.533333 m3
