# Porte métallique pour accès piéton, sur la clôture provisoire d'un terrain

- Propriété du fichier: CYPE Ingenieros S.A.
- Format: FIEBDC-3/2016
- Logiciel: Générateur de prix de la construction. CYPE Ingenieros, S.A.
- Date: 04/04/2024
- Zone géographique: Cameroun
- Devise: XAF
- Coûts indirects: 3 %
- Frais généraux: 13 %
- Bénéfice: 6 %
- TVA: 19.25 %

## S Sécurité et santé

### SC Équipements de protection collective

#### SCR Clôture provisoire de parcelle

**SCR030** U Porte métallique pour accès piéton, sur la clôture provisoire d'un terrain.
Porte pour accès piéton de tôle en acier galvanisé, d'un vantail, de 0,9x2,0 m, avec languettes pour cadenas, mise en place dans une clôture provisoire de terrain, fixée à l'aide de poteaux du même matériau, enfoncés dans le terrain, amortissable en 5 utilisations.
Critère pour le métré: Nombre d'unités prévues, selon Plan général de coordination en matière de sécurité et de protection de la santé.
Critère pour le mémoire: On mesurera le nombre d'unités réellement mises en place selon spécifications d'Étude ou d'Étude Basique de Sécurité et Santé.

| Code | U | Désignation | Quantité | Prix | Montant |
|---|---|---|---|---|---|
| mt50spv011a | U | Porte d'accès piétonne en tôle d'acier galvanisé, à un vantail, de 0,9x2,0 m, avec languettes pour cadenas, fixée avec des poteaux de même matériau. (matériau) | 0.2 | 281838.25 | 56367.650 |
| mo119 | h | Compagnon professionnel III/CP2 Sécurité et Santé. (main-d'œuvre) | 0.219 | 1727.44 | 378.309 |
| mo120 | h | Ouvrier Sécurité et Santé. (main-d'œuvre) | 0.219 | 1065.7 | 233.388 |
| % | % | Frais de chantier des unités d'ouvrage | 2 % | 56979.347 | 1139.587 |
|  |  | Coûts directs |  |  | 58118.934 |

Déchets:
- pose: mt50spv011a; facteur de déchet 0.0053

## Ressources

**mt50spv011a** U Porte d'accès piétonne en tôle d'acier galvanisé
Données techniques: Coût énergétique 455.675 MJ; Émission de CO2 46.272 kg; Code CED 17 04 05; Masse de l'élément 18 kg; Volume 0.008571 m3
Déchets:
- emballage: re170203 Plastique. (composant de déchet); quantité 0.04 kg; Code CED 17 02 03; Masse de l'élément 1 kg; Volume 0.001667 m3
