# Rampe lumineuse à défilement

- Propriété du fichier: CYPE Ingenieros S.A.
- Format: FIEBDC-3/2016
- Logiciel: Générateur de prix de la construction. CYPE Ingenieros, S.A.
- Date: 09/11/2024
- Zone géographique: Cameroun
- Devise: XAF
- Coûts indirects: 3 %
- Frais généraux: 13 %
- Bénéfice: 6 %
- TVA: 19.25 %

## S Sécurité et santé

### SS Signalisation de chantier

#### SSB Balisage

**SSB050** m Rampe lumineuse à défilement.
Balisage provisoire avec une rampe lumineuse à défilement synchronisé, constituée des éléments suivants: bases de caoutchouc recyclée de 800x400x120 mm, amortissables en 10 utilisations; balises de sécurité avec bandes réfléchissantes de couleur rouge et blanche, amortissables en 10 utilisations, placées tous les 3 m et feux de balisage de couleur orange, avec lampe Súper Led et lentille de 200 mm de diamètre, amortissables en 10 utilisations, alimentés avec des piles de 6 V 4LR25. Comprend le montage, la maintenance dans des conditions sûres durant toute la période de temps requise et le démontage.
Inclut: Montage et vérification. Démontage postérieur. Transport jusqu'au lieu de stockage ou retrait à la benne.
Critère pour le métré: Longueur mesurée selon Plan général de coordination en matière de sécurité et de protection de la santé.
Critère pour le mémoire: La longueur mesurée sera celle réellement montée selon spécifications d'Étude ou d'Étude Basique de Sécurité et Santé.

| Code | U | Désignation | Quantité | Prix | Montant |
|---|---|---|---|---|---|
| mt50bal070 | U | Base en caoutchouc recyclée de 800x400x120 mm, pour la fixation d'une balise de sécurité. (matériau) | 0.045 | 46262.47 | 2081.811 |
| mt50bal071 | U | Balise de sécurité avec des bandes réfléchissantes sur les deux faces de couleur rouge et blanche, pour fixation de feux de balisage pour rampe lumineuse à défilement, adaptable à la base en caoutchouc. (matériau) | 0.045 | 83147.4 | 3741.633 |
| mt50bal075 | U | Feu de balisage pour rampe lumineuse à défilement, de couleur ambre, avec une lampe Súper Led et une lentille de 200 mm de diamètre. (matériau) | 0.045 | 211306.95 | 9508.813 |
| mt50bal041b | U | Pile de 6V type 4LR25 alcaline. (matériau) | 0.315 | 16004.31 | 5041.358 |
| mo120 | h | Ouvrier Sécurité et Santé. (main-d'œuvre) | 0.626 | 1092.56 | 683.943 |
| % | % | Frais de chantier des unités d'ouvrage | 2 % | 21057.558 | 421.151 |
|  |  | Coûts directs |  |  | 21478.709 |
