# Rigole préfabriquée en béton

- Propriété du fichier: CYPE Ingenieros S.A.
- Format: FIEBDC-3/2016
- Logiciel: Générateur de prix de la construction. CYPE Ingenieros, S.A.
- Date: 09/11/2024
- Zone géographique: Cameroun
- Devise: XAF
- Coûts indirects: 3 %
- Frais généraux: 13 %
- Bénéfice: 6 %
- TVA: 19.25 %

## V Voiries

### VB Bordures et rigoles

#### VBE Béton

**VBE020** m Rigole préfabriquée en béton.
Rigole constituée de caniveaux préfabriqués en béton bicouche, 8/6,5x50x50 cm, jointoiement avec du mortier de ciment, confectionné sur chantier, dosage 1:6, sur base de béton massif BCN: CPJ-CEM II/A 32,5 - P - B 20 - 15/25 - E: 1 - NA - P 18-305 de 20 cm d'épaisseur, coulage depuis le camion, extension et vibrage, avec finition lissée à la règle, selon les pentes du projet et placé sur plateforme avec indice CBR > 5 (California Bearing Ratio), non comprise dans ce prix. Comprend nettoyage. Complètement terminé, sans inclure l'excavation.
Inclut: Coulage et extension du béton. Mise en place des pièces. Remplissage des joints avec du mortier. Tassement et nivellement.
Critère pour le métré: Longueur mesurée selon documentation graphique du Projet.
Critère pour le mémoire: On mesurera la longueur réellement exécutée selon les spécifications du Projet.

| Code | U | Désignation | Quantité | Prix | Montant |
|---|---|---|---|---|---|
| mt10hmf040qaeg | m³ | Béton non armé prêt à l'emploi BCN: CPJ-CEM II/A 32,5 - P - B 20 - 15/25 - E: 1 - NA - P 18-305. (matériau) | 0.2 | 68244.34 | 13648.868 |
| mt08aaa010a | m³ | Eau. (matériau) | 0.006 | 1117.84 | 6.707 |
| mt01arg005a | t | Sable de carrière, pour mortier confectionné sur le chantier. (matériau) | 0.018 | 12087.05 | 217.567 |
| mt08cem000a | kg | Ciment gris en sacs. (matériau) | 2.75 | 81.23 | 223.383 |
| mt11cun120a | U | Caniveau préfabriqué en béton bicouche pour rigole, 8/6,5x50x50 cm. (matériau) | 2.1 | 2292.28 | 4813.788 |
| mq06hor010 | h | Bétonnière électrique avec une capacité de gâchage de 160 l. (matériel) | 0.008 | 1703.07 | 13.625 |
| mo041 | h | Compagnon professionnel III/CP2 VRD espaces publics. (main-d'œuvre) | 0.35 | 1770.99 | 619.847 |
| mo087 | h | Ouvrier professionnel II/OP VRD espaces publics. (main-d'œuvre) | 0.611 | 1135.46 | 693.766 |
| % | % | Frais de chantier des unités d'ouvrage | 2 % | 20237.551 | 404.751 |
|  |  | Coûts directs |  |  | 20642.302 |

Déchets:
- pose: mt10hmf040qaeg Béton non armé prêt à l'emploi BCN: CPJ-CEM II/A 32,5 - P - B 20 - 15/25 - E: 1 - NA - P 18-305; facteur de déchet 0.00140846
- pose: mt01arg005a Sable de carrière, pour mortier confectionné sur le chantier; facteur de déchet 0.00501329
- pose: mt08cem000a Ciment gris en sacs; facteur de déchet 0.00756
- pose: mt11cun120a Caniveau préfabriqué en béton bicouche pour rigole, 8/6,5x50x50 cm; facteur de déchet 0.0248

## Ressources

**mt10hmf040qaeg** m³ Béton non armé prêt à l'emploi BCN: CPJ-CEM II/A 32,5 - P - B 20 - 15/25 - E: 1 - NA - P 18-305
Données techniques: Coût énergétique 1840.000 MJ; Émission de CO2 230.000 kg; Code CED 17 01 01; Masse de l'élément 2300 kg; Volume 1.533333 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt11cun120a** U Caniveau préfabriqué en béton bicouche pour rigole, 8/6,5x50x50 cm
Données techniques: Coût énergétique 6.480 MJ; Émission de CO2 7.739 kg; Code CED 17 01 01; Masse de l'élément 50 kg; Volume 0.033333 m3
Déchets:
- emballage: re170201 Bois; quantité 0.001 kg
- emballage: re170203 Plastique; quantité 0.05 kg
