# Revêtement de sol sportif, en résines synthétiques

- Propriété du fichier: CYPE Ingenieros S.A.
- Format: FIEBDC-3/2016
- Logiciel: Générateur de prix de la construction. CYPE Ingenieros, S.A.
- Date: 03/11/2025
- Zone géographique: Cameroun
- Devise: XAF
- Coûts indirects: 3 %
- Frais généraux: 13 %
- Bénéfice: 6 %
- TVA: 19.25 %

## V Voiries

### VO Terrains de sport

#### VOS En résines synthétiques

**VOS010** m² Revêtement de sol sportif, en résines synthétiques.
Revêtement de sol sportif, avec résistance au glissement entre 80 et 110 avec la surface sèche et entre 55 et 110 avec la surface humide, selon NF EN 13036-4, avec résistance au glissement supérieur à 45 selon DIN CEN/TS 12633, de 2 à 3 mm d'épaisseur totale approximative, réalisé sur surface support en aggloméré asphaltique, apte pour terrain de tennis, pour la pratique du tennis amateur, par l'application successive de: une couche de régularisation et de conditionnement de la surface, de mortier, couleur grise, à base de résines synthétiques et charges minérales sélectionnées (2 kg/m²); une couche de mortier, couleur noire, à base de résines acryliques (0,3 kg/m²), gravier siliceux incolore, lavé, de granulométrie comprise entre 0,2 et 0,4 mm (0,5 kg/m²) et eau (0,2 l/m²); trois couches de mortier, à base de résines acryliques, charges minérales calibrées et pigments (0,4 kg/m² chaque couche), en laissant sécher totalement la couche préalable avant application de la couche suivante et une couche de peinture à l'eau, couleur bleue, à base de résines acryliques, charges micronisées et pigments (0,3 kg/m²).
Critère d'évaluation économique: Le prix ne comprend la surface support, l'exécution et le scellement des joints ni le marquage et l'exécution des lignes de jeu.
Inclut: Nettoyage de la surface support. Implantation des joints et des pans. Application, au râteau en caoutchouc, de la couche de régularisation et de conditionnement de la surface. Application des couches successives formant le revêtement sportif. Séchage de chaque couche avant d'appliquer la suivante, y compris le grattage, le balayage et le soufflage des imperfections. Nettoyage final du revêtement.
Critère pour le métré: Surface mesurée en projection horizontale, selon documentation graphique du Projet.
Critère pour le mémoire: On mesurera, en projection horizontale, la surface réellement exécutée selon les spécifications du Projet.

| Code | U | Désignation | Quantité | Prix | Montant |
|---|---|---|---|---|---|
| mt47cit050a | kg | Mortier, couleur grise, à base de résines synthétiques et charges minérales sélectionnées, pour régularisation des surfaces; à appliquer au râteau en caoutchouc. (matériau) | 2 | 1676.06 | 3352.120 |
| mt47cit060a | kg | Mortier, couleur noire, à base de résines acryliques. (matériau) | 0.3 | 4211.21 | 1263.363 |
| mt47cit002a | kg | Gravier siliceux incolore, lavé, de granulométrie comprise entre 0,2 et 0,4 mm, fournis en sacs. (matériau) | 0.5 | 191.02 | 95.510 |
| mt47cit080g | kg | Mortier, couleur bleue, à base de résines acryliques, charges minérales calibrées et pigments. (matériau) | 1.2 | 4413.34 | 5296.008 |
| mt27pcc030g | kg | Peinture à l'eau, couleur bleue, à base de résines acryliques, charges micronisées et pigments. (matériau) | 0.3 | 5045.02 | 1513.506 |
| mo041 | h | Compagnon professionnel III/CP2 VRD espaces publics. (main-d'œuvre) | 0.308 | 1848.62 | 569.375 |
| mo087 | h | Ouvrier professionnel II/OP VRD espaces publics. (main-d'œuvre) | 0.308 | 1185.16 | 365.029 |
| % | % | Frais de chantier des unités d'ouvrage | 2 % | 12454.911 | 249.098 |
|  |  | Coûts directs |  |  | 12704.009 |

Déchets:
- pose: mt47cit050a; facteur de déchet 0.063196
- pose: mt47cit060a Mortier, couleur noire, à base de résines acryliques; facteur de déchet 0.037642
- pose: mt47cit002a Gravier siliceux incolore, lavé, de granulométrie comprise entre 0,2 et 0,4 mm, fournis en sacs; facteur de déchet 0.009
- pose: mt47cit080g Mortier, couleur bleue, à base de résines acryliques, charges minérales calibrées et pigments; facteur de déchet 0.042378
- pose: mt27pcc030g Peinture à l'eau, couleur bleue, à base de résines acryliques, charges micronisées et pigments; facteur de déchet 0.0275

## Ressources

**mt47cit050a** kg Mortier, couleur grise
Données techniques: Coût énergétique 15.056 MJ; Émission de CO2 0.575 kg; Code CED 17 09 04; Masse de l'élément 1 kg; Volume 0.000667 m3
Déchets:
- emballage: re170203 Plastique. (composant de déchet); quantité 0.003 kg; Code CED 17 02 03; Masse de l'élément 1 kg; Volume 0.001667 m3

**mt47cit060a** kg Mortier, couleur noire, à base de résines acryliques
Données techniques: Coût énergétique 86.764 MJ; Émission de CO2 3.294 kg; Code CED 17 09 04; Masse de l'élément 1 kg; Volume 0.000667 m3
Déchets:
- emballage: re170203 Plastique; quantité 0.003 kg

**mt47cit002a** kg Gravier siliceux incolore, lavé, de granulométrie comprise entre 0,2 et 0,4 mm, fournis en sacs
Données techniques: Coût énergétique 0.565 MJ; Émission de CO2 0.028 kg; Code CED 01 04 08; Masse de l'élément 1 kg; Volume 0.000667 m3
Déchets:
- emballage: re170203 Plastique; quantité 0.005 kg

**mt47cit080g** kg Mortier, couleur bleue, à base de résines acryliques, charges minérales calibrées et pigments
Données techniques: Coût énergétique 15.056 MJ; Émission de CO2 0.575 kg; Code CED 17 09 04; Masse de l'élément 1 kg; Volume 0.000667 m3
Déchets:
- emballage: re170203 Plastique; quantité 0.003 kg

**mt27pcc030g** kg Peinture à l'eau, couleur bleue, à base de résines acryliques, charges micronisées et pigments
Données techniques: Coût énergétique 31.540 MJ; Émission de CO2 1.555 kg; Code CED 08 01 11; Masse de l'élément 1 kg; Volume 0.001111 m3
Déchets:
- emballage: re170203 Plastique; quantité 0.045 kg
