# Revêtement avec des pièces irrégulières de pierre naturelle

- Propriété du fichier: CYPE Ingenieros S.A.
- Format: FIEBDC-3/2016
- Logiciel: Générateur de prix de la construction. CYPE Ingenieros, S.A.
- Date: 19/09/2024
- Zone géographique: Cameroun
- Devise: XAF
- Coûts indirects: 3 %
- Frais généraux: 13 %
- Bénéfice: 6 %
- TVA: 19.25 %

## V Voiries

### VP Revêtement de sols extérieurs

#### VPA Pavés et dalles

**VPA070** m² Revêtement avec des pièces irrégulières de pierre naturelle.
Revêtement avec pièces irrégulières en ardoise, d'entre 3 et 4 cm d'épaisseur, finition naturelle, posé avec du mortier de ciment M-5 et jointoyé avec le même matériau. Comprend la préparation préalable des pierres, les coupes, les arrêts des bords, la réalisation des rencontres avec d'autres matériaux, les joints et le nettoyage final.
Inclut: Préparation de la surface support. Préparation des pièces. Mise en place des pièces. Jointoiement. Nettoyage.
Critère pour le métré: Surface mesurée en projection horizontale, selon documentation graphique du Projet.
Critère pour le mémoire: On mesurera, en projection horizontale, la surface réellement exécutée selon les spécifications du Projet.

| Code | U | Désignation | Quantité | Prix | Montant |
|---|---|---|---|---|---|
| mt19cir010c | m² | Pièces irrégulières en ardoise, d'entre 3 et 4 cm d'épaisseur, finition naturelle. (matériau) | 1.05 | 30558.57 | 32086.499 |
| mt09mor010c | m³ | Mortier de ciment CEM II/B-P 32,5 N type M-5, confectionné sur site avec 250 kg/m³ de ciment et une proportion en volume 1/6. (matériau) | 0.03 | 85460.35 | 2563.811 |
| mt08aaa010a | m³ | Eau. (matériau) | 0.02 | 1111.8 | 22.236 |
| mo022 | h | Compagnon professionnel III/CP2 poseur de pierre naturelle. (main-d'œuvre) | 0.626 | 1727.44 | 1081.377 |
| mo060 | h | Ouvrier professionnel II/OP poseur de pierre naturelle. (main-d'œuvre) | 0.626 | 1107.54 | 693.320 |
| mo113 | h | Ouvrier d'exécution I/OE1 construction. (main-d'œuvre) | 0.125 | 1065.7 | 133.213 |
| % | % | Frais de chantier des unités d'ouvrage | 2 % | 36580.456 | 731.609 |
|  |  | Coûts directs |  |  | 37312.065 |

Déchets:
- pose: mt19cir010c Pièces irrégulières en ardoise, d'entre 3 et 4 cm d'épaisseur, finition naturelle; facteur de déchet 0.0361012
- pose: mt09mor010c; facteur de déchet 0.0036

## Ressources

**mt19cir010c** m² Pièces irrégulières en ardoise, d'entre 3 et 4 cm d'épaisseur, finition naturelle
Données techniques: Coût énergétique 181.014 MJ; Émission de CO2 7.601 kg; Code CED 01 04 13; Masse de l'élément 84 kg; Volume 0.056 m3
Déchets:
- emballage: re170201 Bois. (composant de déchet); quantité 0.032 kg; Code CED 17 02 01; Masse de l'élément 1 kg; Volume 0.000909 m3
- emballage: re170203 Plastique. (composant de déchet); quantité 0.021 kg; Code CED 17 02 03; Masse de l'élément 1 kg; Volume 0.001667 m3

**mt09mor010c** m³ Mortier de ciment CEM II/B-P 32,5 N type M-5
Données techniques: Coût énergétique 3724.000 MJ; Émission de CO2 323.000 kg; Code CED 17 01 01; Masse de l'élément 1900 kg; Volume 1.266667 m3

**mt08aaa010a** m³ Eau
Données techniques: Coût énergétique 60.000 MJ; Émission de CO2 30.000 kg
