# Couverture protectrice et drainante d'anneau périphérique d'un tronc d'arbre

- Propriété du fichier: CYPE Ingenieros S.A.
- Format: FIEBDC-3/2016
- Logiciel: Générateur de prix de la construction. CYPE Ingenieros, S.A.
- Date: 09/11/2024
- Zone géographique: Cameroun
- Devise: XAF
- Coûts indirects: 3 %
- Frais généraux: 13 %
- Bénéfice: 6 %
- TVA: 19.25 %

## V Voiries

### VP Revêtement de sols extérieurs

#### VPD Drainants

**VPD040** m² Couverture protectrice et drainante d'anneau périphérique d'un tronc d'arbre.
Couverture protectrice et drainante d'anneau périphérique d'un tronc d'arbre pour permettre sa croissance, effectuée via extension de mortier réalisé "in situ" à base de résine époxy bicomposant et granulés de liège naturel, issu de panneaux recyclés, sans additifs, couleur noire, de granulométrie comprise entre 3 et 5 mm, densité entre 72 et 80 kg/m³ et conductivité thermique 0,043 W/(mK), avec des moyens manuels, jusqu'à former une couche uniforme d'épaisseur minimale 20 mm.
Inclut: Extension de la couche de protection.
Critère pour le métré: Surface mesurée selon documentation graphique du Projet.
Critère pour le mémoire: On mesurera la surface réellement exécutée selon les spécifications du Projet.

| Code | U | Désignation | Quantité | Prix | Montant |
|---|---|---|---|---|---|
| mt16fso010ef | m³ | Granulés de liège naturel, issu de panneaux recyclés, sans additifs, couleur noire, de granulométrie comprise entre 3 et 5 mm, densité entre 72 et 80 kg/m³ et conductivité thermique 0,043 W/(mK). (matériau) | 0.012 | 167395.38 | 2008.745 |
| mt47pcd020a | kg | Résine époxy bicomposant. (matériau) | 1 | 60780.27 | 60780.270 |
| mo040 | h | Compagnon professionnel III/CP2 jardinier. (main-d'œuvre) | 0.626 | 1770.99 | 1108.640 |
| mo086 | h | Ouvrier professionnel II/OP jardinier. (main-d'œuvre) | 0.626 | 1135.46 | 710.798 |
| % | % | Frais de chantier des unités d'ouvrage | 2 % | 64608.453 | 1292.169 |
|  |  | Coûts directs |  |  | 65900.622 |

Déchets:
- pose: mt16fso010ef; facteur de déchet 0.014
- pose: mt47pcd020a Résine époxy bicomposant; facteur de déchet 0.03

## Ressources

**mt16fso010ef** m³ Granulés de liège naturel
Données techniques: Coût énergétique 5134.560 MJ; Émission de CO2 -130.720 kg; Code CED 17 02 01; Masse de l'élément 76 kg; Volume 0.069091 m3

**mt47pcd020a** kg Résine époxy bicomposant
Données techniques: Coût énergétique 86.761 MJ; Émission de CO2 3.294 kg; Code CED 17 09 04; Masse de l'élément 1 kg; Volume 0.000667 m3
Déchets:
- emballage: re170203 Plastique. (composant de déchet); quantité 0.003 kg; Code CED 17 02 03; Masse de l'élément 1 kg; Volume 0.001667 m3
