# Passerelle en bois

- Propriété du fichier: CYPE Ingenieros S.A.
- Format: FIEBDC-3/2016
- Logiciel: Générateur de prix de la construction. CYPE Ingenieros, S.A.
- Date: 19/09/2024
- Zone géographique: Cameroun
- Devise: XAF
- Coûts indirects: 3 %
- Frais généraux: 13 %
- Bénéfice: 6 %
- TVA: 19.25 %

## V Voiries

### VP Revêtement de sols extérieurs

#### VPO Lames en bois

**VPO010** m² Passerelle en bois.
Passerelle constituée de planches en bois massif, de pin maritime (Pinus pinaster), de 45x140x2050 mm, couleur marron, traité en autoclave par la méthode Bethell, avec classe d'emploi 4 selon NF EN 335, sur une base existantes. Comprend les pièces spéciales.
Critère d'évaluation économique: Le prix ne comprend pas la base d'appui.
Inclut: Implantation. Mise en place des planches.
Critère pour le métré: Surface utile, mesurée selon documentation graphique du Projet. Le métré par casses et découpes n'a pas été augmenté, puisque 5% de pièces de plus ont été considérées dans la décomposition.
Critère pour le mémoire: On mesurera la surface réellement exécutée selon les spécifications du Projet.

| Code | U | Désignation | Quantité | Prix | Montant |
|---|---|---|---|---|---|
| mt18mtf020a | m² | Planches en bois massif, de pin maritime (Pinus pinaster), de 45x140x2050 mm, couleur marron, traité en autoclave par la méthode Bethell, avec classe d'emploi 4 selon NF EN 335. (matériau) | 1.05 | 21711.99 | 22797.590 |
| mo025 | h | Compagnon professionnel III/CP2 parqueteur. (main-d'œuvre) | 0.188 | 1727.44 | 324.759 |
| mo063 | h | Ouvrier professionnel II/OP parqueteur. (main-d'œuvre) | 0.188 | 1107.54 | 208.218 |
| % | % | Frais de chantier des unités d'ouvrage | 2 % | 23330.567 | 466.611 |
|  |  | Coûts directs |  |  | 23797.178 |

Déchets:
- pose: mt18mtf020a; facteur de déchet 0.014

## Ressources

**mt18mtf020a** m² Planches en bois massif
Données techniques: Coût énergétique 1207.178 MJ; Émission de CO2 -19.152 kg; Code CED 17 02 01; Masse de l'élément 14.4 kg; Volume 0.013091 m3
Déchets:
- emballage: re170203 Plastique. (composant de déchet); quantité 0.03 kg; Code CED 17 02 03; Masse de l'élément 1 kg; Volume 0.001667 m3
