# Base granulaire

- Propriété du fichier: CYPE Ingenieros S.A.
- Format: FIEBDC-3/2016
- Logiciel: Générateur de prix de la construction. CYPE Ingenieros, S.A.
- Date: 04/04/2024
- Zone géographique: Cameroun
- Devise: XAF
- Coûts indirects: 3 %
- Frais généraux: 13 %
- Bénéfice: 6 %
- TVA: 19.25 %

## V Voiries

### VP Revêtement de sols extérieurs

#### VPP Préparation du terrain

**VPP010** m³ Base granulaire.
Base granulaire avec grave artificielle calcaire, et compactage au 99% du Proctor Modifié avec des moyens mécaniques, en couches de 30 cm d'épaisseur, jusqu'à atteindre une densité sèche supérieure ou égale à au 99% du Proctor Modifié de celle maximale obtenue à l'essai Proctor Modifié, pour amélioration des propriétés résistantes du terrain.
Critère d'évaluation économique: Le prix ne comprend pas la réalisation de l'essai Proctor Modifié.
Inclut: Transport et décharge du matériau au pied du talus. Extension du matériau en couches d'épaisseur uniforme. Humidification ou assèchement de chaque couche. Compactage.
Critère pour le métré: Volume mesuré sur les plans des profils transversaux du Projet, qui définissent le mouvement des terres à réaliser sur chantier.
Critère pour le mémoire: On mesurera, en profil compacté, le volume réellement exécuté selon les spécifications du Projet, sans inclure les augmentations par excès d'excavation non autorisés.

| Code | U | Désignation | Quantité | Prix | Montant |
|---|---|---|---|---|---|
| mt01zah010c | t | Grave artificielle calcaire. (matériau) | 2.2 | 6815.15 | 14993.330 |
| mq02rot030b | h | Compacteur tandem autopropulsé, de 63 kW, de 9,65 t, largeur de travail 168 cm. (matériel) | 0.11 | 22576 | 2483.360 |
| mq04dua020b | h | Dumper à décharge frontale de 2 t de charge utile. (matériel) | 0.11 | 5104.38 | 561.482 |
| mq02cia020j | h | Camion citerne, de 8 m³ de capacité. (matériel) | 0.011 | 58455.7 | 643.013 |
| mo113 | h | Ouvrier d'exécution I/OE1 construction. (main-d'œuvre) | 0.263 | 1065.7 | 280.279 |
| % | % | Frais de chantier des unités d'ouvrage | 2 % | 18961.464 | 379.229 |
|  |  | Coûts directs |  |  | 19340.693 |

Déchets:
- pose: mt01zah010c Grave artificielle calcaire; facteur de déchet 0.00723446

## Ressources

**mt01zah010c** t Grave artificielle calcaire
Données techniques: Coût énergétique 127.000 MJ; Émission de CO2 7.000 kg; Code CED 01 04 08; Masse de l'élément 1000 kg; Volume 0.666667 m3
