# Hérisson drainant

- Propriété du fichier: CYPE Ingenieros S.A.
- Format: FIEBDC-3/2016
- Logiciel: Générateur de prix de la construction. CYPE Ingenieros, S.A.
- Date: 09/11/2024
- Zone géographique: Cameroun
- Devise: XAF
- Coûts indirects: 3 %
- Frais généraux: 13 %
- Bénéfice: 6 %
- TVA: 19.25 %

## X Réseaux divers

### XA Évacuation de l'eau

#### XAD Drainages divers

**XAD020** m² Hérisson drainant.
Formation d'un hérisson drainant sur le terrain pour la récupération des eaux pluviales, composé de: couche de 25 cm de grave de carrière en pierre calcaire, Ø40/70 mm, extension avec des moyens mécaniques et compactage avec des moyens manuels. Comprend le chargement, le transport et le déchargement sur site des graviers à utiliser dans les travaux de remplissage et arrosage de ceux-ci.
Inclut: Transport et décharge du matériau au pied du talus. Extension du matériau de remblai en couches d'épaisseurs uniformes. Arrosage de la couche. Compactage et nivellement.
Critère pour le métré: Surface mesurée selon documentation graphique du Projet.
Critère pour le mémoire: On mesurera la surface réellement exécutée selon les spécifications du Projet.

| Code | U | Désignation | Quantité | Prix | Montant |
|---|---|---|---|---|---|
| mt01are010a | m³ | Grave de carrière de pierre calcaire, de 40 à 70 mm de diamètre. (matériau) | 0.25 | 12590.68 | 3147.670 |
| mq01pan010a | h | Chargeuse sur pneus de 120 kW/1,9 m³. (matériel) | 0.013 | 22242.42 | 289.151 |
| mq02cia020j | h | Camion citerne, de 8 m³ de capacité. (matériel) | 0.013 | 58694.29 | 763.026 |
| mq02rod010d | h | Plaque vibrante à guidage manuel, de 300 kg, largeur de travail 70 cm, réversible. (matériel) | 0.013 | 3532.91 | 45.928 |
| mo113 | h | Ouvrier d'exécution I/OE1 construction. (main-d'œuvre) | 0.275 | 1092.56 | 300.454 |
| % | % | Frais de chantier des unités d'ouvrage | 2 % | 4546.229 | 90.925 |
|  |  | Coûts directs |  |  | 4637.154 |

Déchets:
- pose: mt01are010a Grave de carrière de pierre calcaire, de 40 à 70 mm de diamètre; facteur de déchet 0.00779798

## Ressources

**mt01are010a** m³ Grave de carrière de pierre calcaire, de 40 à 70 mm de diamètre
Données techniques: Coût énergétique 146.250 MJ; Émission de CO2 7.800 kg; Code CED 01 04 08; Masse de l'élément 1950 kg; Volume 1.3 m3
