# Pré-installation d'un compteur d'arrosage

- Propriété du fichier: CYPE Ingenieros S.A.
- Format: FIEBDC-3/2016
- Logiciel: Générateur de prix de la construction. CYPE Ingenieros, S.A.
- Date: 04/04/2024
- Zone géographique: Cameroun
- Devise: XAF
- Coûts indirects: 3 %
- Frais généraux: 13 %
- Bénéfice: 6 %
- TVA: 19.25 %

## X Réseaux divers

### XD Distribution d'eau

#### XDA Arrosage

**XDA040** U Pré-installation d'un compteur d'arrosage.
Pré-installation d'un compteur d'arrosage de 3" DN 80 mm, placé dans une niche, connecté à la branche d'arrivée et à la branche d'approvisionnement et de distribution, constituée de deux vannes d'isolement à opercule en laiton fondu; robinet de purge et clapet de non retour. Comprend cadre et couvercle en fonte ductile pour accès et les produits complémentaires. Totalement montée, connectée et testée.
Critère d'évaluation économique: Le prix ne comprend pas le compteur.
Inclut: Implantation. Mise en place et fixation des accessoires et des pièces spéciales.
Critère pour le métré: Nombre d'unités prévues, selon documentation graphique du Projet.
Critère pour le mémoire: On mesurera le nombre d'unités réellement exécutées selon les spécifications du Projet.

| Code | U | Désignation | Quantité | Prix | Montant |
|---|---|---|---|---|---|
| mt37svc010u | U | Vanne à opercule en laiton fondu, à visser, de 3". (matériau) | 2 | 69535.5 | 139071.000 |
| mt37sgl010c | U | Robinet de purge de 25 mm. (matériau) | 1 | 5775.94 | 5775.940 |
| mt37svr010h | U | Clapet de non retour en laiton à visser de 3". (matériau) | 1 | 66893.1 | 66893.100 |
| mt37aar010d | U | Cadre et couvercle en fonte ductile de 60x60 cm, selon la Compagnie Fournisseur. (matériau) | 1 | 56324.15 | 56324.150 |
| mt37www010 | U | Produits complémentaires pour installations de plomberie. (matériau) | 1 | 1217.82 | 1217.820 |
| mo008 | h | Compagnon professionnel III/CP2 plombier. (main-d'œuvre) | 2.003 | 1775.06 | 3555.445 |
| mo107 | h | Ouvrier professionnel II/OP plombier. (main-d'œuvre) | 1.001 | 1105.43 | 1106.535 |
| % | % | Frais de chantier des unités d'ouvrage | 4 % | 273943.990 | 10957.760 |
|  |  | Coûts directs |  |  | 284901.750 |

## Ressources

**mt37svc010u** U Vanne à opercule en laiton fondu, à visser, de 3"
Données techniques: Coût énergétique 1475.919 MJ; Émission de CO2 99.181 kg
Déchets:
- emballage: re150101 Emballages en papier et en carton. (composant de déchet); quantité 0.072 kg; Code CED 15 01 01; Masse de l'élément 1 kg; Volume 0.001333 m3

**mt37sgl010c** U Robinet de purge de 25 mm
Données techniques: Coût énergétique 0.039 MJ; Émission de CO2 0.061 kg
Déchets:
- emballage: re150101 Emballages en papier et en carton; quantité 0.072 kg

**mt37svr010h** U Clapet de non retour en laiton à visser de 3"
Données techniques: Coût énergétique 2386.045 MJ; Émission de CO2 160.305 kg
Déchets:
- emballage: re150101 Emballages en papier et en carton; quantité 0.072 kg

**mt37aar010d** U Cadre et couvercle en fonte ductile de 60x60 cm, selon la Compagnie Fournisseur
Données techniques: Coût énergétique 969.239 MJ; Émission de CO2 60.461 kg
Déchets:
- emballage: re150101 Emballages en papier et en carton; quantité 0.072 kg
