# Séparateur de graisses en polyester renforcé de fibre de verre (PRFV)

- Propriété du fichier: CYPE INGENIEROS, S.A.
- Format: FIEBDC-3/2002
- Zone géographique: Cameroun
- Devise: XAF
- Coûts indirects: 3.00 %
- Frais généraux: 13.00 %
- Bénéfice: 6.00 %
- TVA: 19.25 %

## A VRD et aménagements extérieurs

### AA Assainissement

#### AAL Traitement des eaux usées: éléments complémentaires

**AAL030** U Séparateur de graisses en polyester renforcé de fibre de verre (PRFV).
Séparateur de graisses en polyester renforcé de fibre de verre (PRFV), rectangulaire, de 2250 litres, de 10 litres/s de débit maximal d'eaux grises, avec bouche d'accès, bouche d'entrée et bouche de sortie de 160 mm de diamètre.
Inclut: Implantation. Mise en place. Connexion et contrôle de son bon fonctionnement.
Critère pour le métré: Nombre d'unités prévues, selon documentation graphique du Projet.
Critère pour le mémoire: On mesurera le nombre d'unités réellement exécutées selon les spécifications du Projet.

| Code | U | Désignation | Quantité | Prix | Montant |
|---|---|---|---|---|---|
| mt46fgp120d | U | Séparateur de graisses en polyester renforcé de fibre de verre (PRFV), rectangulaire, de 2250 litres, de 10 litres/s de débit maximal d'eaux grises, avec bouche d'accès, bouche d'entrée et bouche de sortie de 160 mm de diamètre, selon NF EN 1825-1, pour prétraitement des eaux usées. (matériau) | 1.000 | 792683.37 | 792683.37 |
| mo008 | h | Compagnon professionnel III/CP2 plombier. (main-d'œuvre) | 2.548 | 1775.06 | 4522.85 |
| mo107 | h | Ouvrier professionnel II/OP plombier. (main-d'œuvre) | 2.548 | 1105.43 | 2816.64 |
| % | % | Frais de chantier des unités d'ouvrage | 2 % | 800022.86 | 16000.46 |
|  |  | Coûts directs |  |  | 816023.32 |
