# Bonde de fond

- Propriété du fichier: CYPE INGENIEROS, S.A.
- Format: FIEBDC-3/2002
- Zone géographique: Cameroun
- Devise: XAF
- Coûts indirects: 3.00 %
- Frais généraux: 13.00 %
- Bénéfice: 6.00 %
- TVA: 19.25 %

## A VRD et aménagements extérieurs

### AB Bassins et équipements de piscine

#### ABP Pièces à sceller

**ABP030** U Bonde de fond.
Bonde de fond circulaire de piscine, en résines thermoplastiques d'ABS, de 200 mm de diamètre, couleur blanche, à sortie verticale de 40 mm de diamètre et horizontale de 50 mm de diamètre, avec grille plate en résines thermoplastiques d'ABS.
Inclut: Montage, connexion et contrôle de son bon fonctionnement.
Critère pour le métré: Nombre d'unités prévues, selon documentation graphique du Projet.
Critère pour le mémoire: On mesurera le nombre d'unités réellement exécutées selon les spécifications du Projet.

| Code | U | Désignation | Quantité | Prix | Montant |
|---|---|---|---|---|---|
| mt47ped050a | U | Bonde de fond circulaire de piscine, en résines thermoplastiques d'ABS, de 200 mm de diamètre, couleur blanche, à sortie verticale de 40 mm de diamètre et horizontale de 50 mm de diamètre, avec grille plate en résines thermoplastiques d'ABS. (matériau) | 1.000 | 27842.04 | 27842.04 |
| mo008 | h | Compagnon professionnel III/CP2 plombier. (main-d'œuvre) | 0.639 | 1819.81 | 1162.86 |
| mo107 | h | Ouvrier professionnel II/OP plombier. (main-d'œuvre) | 0.639 | 1133.30 | 724.18 |
| % | % | Frais de chantier des unités d'ouvrage | 2 % | 29729.08 | 594.58 |
|  |  | Coûts directs |  |  | 30323.66 |
