# Enduit du parement vertical

- Propriété du fichier: CYPE INGENIEROS, S.A.
- Format: FIEBDC-3/2002
- Zone géographique: Cameroun
- Devise: XAF
- Coûts indirects: 3.00 %
- Frais généraux: 13.00 %
- Bénéfice: 6.00 %
- TVA: 19.25 %

## A VRD et aménagements extérieurs

### AF Pistes sportives

#### AFE Enduits sur parements verticaux

**AFE010** m² Enduit du parement vertical.
Réalisation d'un revêtement continu de mortier de ciment, confectionné sur chantier, avec adjuvant hydrofuge, dosage 1:4, tiré à la règle tous les 2 m, de 20 mm d'épaisseur, appliqué sur un enduit préalable de 2 à 4 mm d'épaisseur avec un mortier de ciment (non compris dans ce prix) du parement vertical extérieur du terrain de padel, finition repassée avec un ciment CEM II/A-P 32,5 avec des passages à la truelle jusqu'à obtenir une surface lisse. Comprend le nettoyage de la surface support, la maille de renfort, la réalisation des coins, les arêtes, les arrêts, les éléments spéciaux et les échafaudages.
Inclut: Nettoyage de la surface support. Humectage du parement à revêtir, en supprimant les bavures de mortier, de poussière, etc. Réalisation d'une couche préalable d'accroche. Réalisation avec du mortier des coins intérieurs et des arêtes. Mise en place des règles verticales aux extrémités et aux arêtes du parement. Tension d'un fil entre les règles. Mise en place des taquets avec du plâtre et réalisation des guides. Extension de la pâte entre les guides. Lissage du parement en passant une règle sur les guides. Finition de la surface. Séchage du mortier.
Critère pour le métré: Surface mesurée selon documentation graphique du Projet.
Critère pour le mémoire: On mesurera la surface réellement exécutée selon les spécifications du Projet.

| Code | U | Désignation | Quantité | Prix | Montant |
|---|---|---|---|---|---|
| mt09var010a | m² | Maille pour armer les mortiers. (matériau) | 1.100 | 500.59 | 550.65 |
| mt08aaa010a | m³ | Eau. (matériau) | 0.006 | 1088.23 | 6.53 |
| mt01arg005a | t | Sable de carrière, pour mortier confectionné sur le chantier. (matériau) | 0.030 | 11771.80 | 353.15 |
| mt08cem000a | kg | Ciment gris en sacs. (matériau) | 7.600 | 79.08 | 601.01 |
| mt08adt010 | kg | Adjuvant hydrofuge pour imperméabilisation des mortiers ou des bétons. (matériau) | 0.152 | 870.59 | 132.33 |
| mt08cem020a | kg | Ciment Portland CEM II/A-P 32,5 R, en sacs, selon NF EN 197-1. (matériau) | 4.000 | 65.29 | 261.16 |
| mq06hor010 | h | Bétonnière électrique avec une capacité de gâchage de 160 l. (matériel) | 0.016 | 1663.34 | 26.61 |
| mo041 | h | Compagnon professionnel III/CP2 VRD espaces publics. (main-d'œuvre) | 0.505 | 1727.44 | 872.36 |
| mo087 | h | Ouvrier professionnel II/OP VRD espaces publics. (main-d'œuvre) | 0.454 | 1107.54 | 502.82 |
| % | % | Frais de chantier des unités d'ouvrage | 2 % | 3306.62 | 66.13 |
|  |  | Coûts directs |  |  | 3372.75 |
