# Démolition d'un dallage ou d'un revêtement de sol en béton

- Propriété du fichier: CYPE INGENIEROS, S.A.
- Format: FIEBDC-3/2002
- Zone géographique: Cameroun
- Devise: XAF
- Coûts indirects: 3.00 %
- Frais généraux: 13.00 %
- Bénéfice: 6.00 %
- TVA: 19.25 %

## A VRD et aménagements extérieurs

### AS Revêtement de sols extérieurs

#### ASD Démolition

**ASD030** m² Démolition d'un dallage ou d'un revêtement de sol en béton.
Démolition d'un dallage ou d'un revêtement de sol en béton massif de jusqu'à 15 cm d'épaisseur, via rétro-pelleteuse équipée d'un brise-roche hydraulique, et chargement mécanique dans le camion ou la benne.
Critère d'évaluation économique: Le prix ne comprend pas la démolition de la base support.
Inclut: Démolition de l'élément. Fragmentation des décombres en pièces maniables. Retrait et stockage des décombres. Nettoyage des restes d'ouvrage. Chargement mécanique des décombres dans le camion ou la benne.
Critère pour le métré: Surface mesurée selon documentation graphique du Projet.
Critère pour le mémoire: On mesurera la surface réellement démolie selon les spécifications du Projet.

| Code | U | Désignation | Quantité | Prix | Montant |
|---|---|---|---|---|---|
| mq01exn050c | h | Pelleteuse sur pneus, de 85 kW, avec un brise-roche hydraulique. (matériel) | 0.070 | 35098.95 | 2456.93 |
| mq01ret010 | h | Mini rétro chargeuse sur pneus de 15 kW. (matériel) | 0.012 | 22112.34 | 265.35 |
| mo113 | h | Ouvrier d'exécution I/OE1 construction. (main-d'œuvre) | 0.066 | 1065.70 | 70.34 |
| % | % | Frais de chantier des unités d'ouvrage | 2 % | 2792.62 | 55.85 |
|  |  | Coûts directs |  |  | 2848.47 |
