# Pelouse

- Propriété du fichier: CYPE INGENIEROS, S.A.
- Format: FIEBDC-3/2002
- Zone géographique: Cameroun
- Devise: XAF
- Coûts indirects: 3.00 %
- Frais généraux: 13.00 %
- Bénéfice: 6.00 %
- TVA: 19.25 %

## A VRD et aménagements extérieurs

### AV Espaces verts et mobilier urbain

#### AVG Gazons et pelouses

**AVG020** m² Pelouse.
Pelouse par semence d'un mélange de graines de lodium, agrostis, fétuque et poa.
Inclut: Préparation du terrain et compostage du fond. Ratissage et retrait de tout matériau de taille supérieure à 2 cm. Distribution des graines. Recouvrement avec du terreau. Premier arrosage.
Critère pour le métré: Surface mesurée en projection horizontale, selon documentation graphique du Projet.
Critère pour le mémoire: On mesurera, en projection horizontale, la surface réellement exécutée selon les spécifications du Projet.

| Code | U | Désignation | Quantité | Prix | Montant |
|---|---|---|---|---|---|
| mt48tis010a | kg | Mélange de graines pour pelouse. (matériau) | 0.030 | 3491.81 | 104.75 |
| mt48tie030a | m³ | Terre végétale criblée, fournie en vrac. (matériau) | 0.150 | 13198.71 | 1979.81 |
| mt48tie040 | kg | Terreau propre criblé. (matériau) | 6.000 | 19.21 | 115.26 |
| mt48tif020a | kg | Engrais pour pré-semailles de pelouse. (matériau) | 0.100 | 801.95 | 80.20 |
| mt08aaa010a | m³ | Eau. (matériau) | 0.150 | 1088.23 | 163.23 |
| mq09rod010 | h | Rouleau léger. (matériel) | 0.029 | 1889.94 | 54.81 |
| mq09mot010 | h | Motoculteur 60/80 cm. (matériel) | 0.058 | 1457.96 | 84.56 |
| mo040 | h | Compagnon professionnel III/CP2 jardinier. (main-d'œuvre) | 0.126 | 1727.44 | 217.66 |
| mo115 | h | Ouvrier jardinier. (main-d'œuvre) | 0.252 | 1065.70 | 268.56 |
| % | % | Frais de chantier des unités d'ouvrage | 2 % | 3068.84 | 61.38 |
|  |  | Coûts directs |  |  | 3130.22 |
