# Nettoyage mécanique des façades avec projection contrôlée à sec d'abrasif

- Propriété du fichier: CYPE INGENIEROS, S.A.
- Format: FIEBDC-3/2002
- Zone géographique: Cameroun
- Devise: XAF
- Coûts indirects: 3.00 %
- Frais généraux: 13.00 %
- Bénéfice: 6.00 %
- TVA: 19.25 %

## E Enveloppe et finition extérieure

### EA Nettoyage, préparation et réparation

#### EAN Nettoyage

**EAN030** m² Nettoyage mécanique des façades avec projection contrôlée à sec d'abrasif.
Nettoyage mécanique d'une façade en maçonnerie en pierre de taille en mauvais état de conservation, par projection à sec d'un jet abrasif (grenaille végétale) à basse pression, contrôlée par des embouts interchangeables et réglables, en modifiant la pression, la distance d'application et le diamètre des embouts, en fonction de la nature et des conditions de la surface à nettoyage. Comprend les tests préalables nécessaires pour ajuster les paramètres du nettoyage et éviter les dommages des matériaux, le transport, le montage et le démontage de l'équipement; inspection générale de la façade et suppression des éléments qui pourraient se détacher; l'entassement, le retrait et la charge du sable projeté et des restes générés dans le camion ou la benne; en considérant un degré de complexité élevé.
Inclut: Montage et préparation de l'équipement. Réalisation des tests pour l'ajustement des paramètres de nettoyage. Application mécanique du jet abrasif. Démontage de l'équipement. Nettoyage de la surface support. Retrait et stockage du matériau projeté et des restes générés. Chargement du matériau projeté et des restes générés dans le camion ou la benne.
Critère pour le métré: Surface mesurée selon documentation graphique du Projet.
Critère pour le mémoire: On mesurera la surface réellement exécutée selon les spécifications du Projet.

| Code | U | Désignation | Quantité | Prix | Montant |
|---|---|---|---|---|---|
| mt08lim010d | kg | Abrasif pour le nettoyage par jet ou à pression, constitué de particules de grenaille végétale. (matériau) | 10.848 | 387.05 | 4198.72 |
| mq08lch010 | h | Équipement de jet de sable à pression. (matériel) | 0.743 | 1544.35 | 1147.45 |
| mo020 | h | Compagnon professionnel III/CP2 construction. (main-d'œuvre) | 0.857 | 1727.44 | 1480.42 |
| mo112 | h | Ouvrier d'exécution I/OE2 construction. (main-d'œuvre) | 0.857 | 1083.13 | 928.24 |
| % | % | Frais de chantier des unités d'ouvrage | 2 % | 7754.83 | 155.10 |
|  |  | Coûts directs |  |  | 7909.93 |
