# Pièce de finition de façade en acier galvanisé

- Propriété du fichier: CYPE INGENIEROS, S.A.
- Format: FIEBDC-3/2002
- Zone géographique: Cameroun
- Devise: XAF
- Coûts indirects: 3.00 %
- Frais généraux: 13.00 %
- Bénéfice: 6.00 %
- TVA: 19.25 %

## E Enveloppe et finition extérieure

### EC Éléments complémentaires de façade

#### ECF Finition de façade

**ECF010** m Pièce de finition de façade en acier galvanisé.
Pièce de finition de façade en tôle pliée d'acier galvanisé, épaisseur 1 mm, développement 500 mm et 5 plis; mise en place avec adhésif bitumineux d'application à froid, et scellement des joints entre pièces et, s'il y a lieu, des assemblages avec les murs avec mastic adhésif monocomposant.
Inclut: Implantation des pièces. Découpe des pièces. Mise en place et à l'aplomb, nivellement et alignement. Résolution des rencontres et points singuliers. Scellement des joints et nettoyage.
Critère pour le métré: Longueur mesurée selon documentation graphique du Projet.
Critère pour le mémoire: On mesurera la longueur réellement exécutée selon les spécifications du Projet.

| Code | U | Désignation | Quantité | Prix | Montant |
|---|---|---|---|---|---|
| mt20wwr010 | kg | Adhésif bitumineux d'application à froid, pour tôles métalliques. (matériau) | 0.500 | 5176.71 | 2588.36 |
| mt20rca010ct | m | Pièce de finition de façade en tôle pliée d'acier galvanisé, épaisseur 1 mm, développement 500 mm et 5 plis. (matériau) | 1.000 | 8029.01 | 8029.01 |
| mt22www010d | U | Cartouche de 290 ml de mastic adhésif monocomposant, neutre, super-élastique, à base de polymère MS, couleur transparente, avec résistance aux intempéries et aux rayons UV et élongation jusqu'à rupture 750%. (matériau) | 0.200 | 4504.08 | 900.82 |
| mo018 | h | Compagnon professionnel III/CP2 menuisier PVC et métal. (main-d'œuvre) | 0.132 | 1750.08 | 231.01 |
| mo059 | h | Ouvrier professionnel II/OP menuisier PVC et métal. (main-d'œuvre) | 0.132 | 1109.65 | 146.47 |
| % | % | Frais de chantier des unités d'ouvrage | 2 % | 11895.67 | 237.91 |
|  |  | Coûts directs |  |  | 12133.58 |
