# Habillage d'une baie de façade, préfabriqué en béton

- Propriété du fichier: CYPE INGENIEROS, S.A.
- Format: FIEBDC-3/2002
- Zone géographique: Cameroun
- Devise: XAF
- Coûts indirects: 3.00 %
- Frais généraux: 13.00 %
- Bénéfice: 6.00 %
- TVA: 19.25 %

## E Enveloppe et finition extérieure

### EC Éléments complémentaires de façade

#### ECH Habillages

**ECH030** m Habillage d'une baie de façade, préfabriqué en béton.
Habillage d'une baie de façade, préfabriqué en béton, de couleur blanche, en pièces de 80x30 mm, avec ancrage métallique en acier inoxydable sur sa face inférieure; placé avec du mortier de ciment, confectionné sur chantier, avec adjuvant hydrofuge, dosage 1:4; et jointement entre pièces et des assemblages avec les murs avec du mortier de joints spécial pour préfabriqués en béton.
Inclut: Préparation de la surface d'appui. Implantation des pièces. Découpe des pièces. Mise en place de règles et de fils d'aplomb fixés au mur. Mise en place, aplomb, nivellement et alignement des pièces. Jointoiement et nettoyage.
Critère pour le métré: Longueur mesurée par son plus grand développement linéaire, selon documentation graphique du Projet.
Critère pour le mémoire: On mesurera, par son plus grand développement linéaire, la longueur réellement exécutée selon les spécifications du Projet, y compris la longueur qui pourrait être perdue dans les onglets.

| Code | U | Désignation | Quantité | Prix | Montant |
|---|---|---|---|---|---|
| mt08aaa010a | m³ | Eau. (matériau) | 0.006 | 1088.23 | 6.53 |
| mt01arg005a | t | Sable de carrière, pour mortier confectionné sur le chantier. (matériau) | 0.012 | 11771.80 | 141.26 |
| mt08cem000a | kg | Ciment gris en sacs. (matériau) | 3.040 | 79.08 | 240.40 |
| mt08adt010 | kg | Adjuvant hydrofuge pour imperméabilisation des mortiers ou des bétons. (matériau) | 0.061 | 870.59 | 53.11 |
| mt20rhp010h | m | Habillage d'une baie de façade, préfabriqué en béton, de couleur blanche, en pièces de 80x30 mm, avec ancrage métallique en acier inoxydable sur sa face inférieure. (matériau) | 1.100 | 7935.09 | 8728.60 |
| mt09mcr235 | kg | Mortier de jointoiement pour préfabriqués en béton et en pierre artificielle, constitué de ciment, granulats, pigments et additifs spéciaux. (matériau) | 0.162 | 1791.96 | 290.30 |
| mq06hor010 | h | Bétonnière électrique avec une capacité de gâchage de 160 l. (matériel) | 0.006 | 1663.34 | 9.98 |
| op00amo010 |  | Rectifieuse ou scie radiale. | 1.000 | 0.00 | 0.00 |
| mo020 | h | Compagnon professionnel III/CP2 construction. (main-d'œuvre) | 0.397 | 1727.44 | 685.79 |
| mo113 | h | Ouvrier d'exécution I/OE1 construction. (main-d'œuvre) | 0.482 | 1065.70 | 513.67 |
| % | % | Frais de chantier des unités d'ouvrage | 2 % | 10669.64 | 213.39 |
|  |  | Coûts directs |  |  | 10883.03 |
