# Revêtement d'about de plancher, en aluminium

- Propriété du fichier: CYPE INGENIEROS, S.A.
- Format: FIEBDC-3/2002
- Zone géographique: Cameroun
- Devise: XAF
- Coûts indirects: 3.00 %
- Frais généraux: 13.00 %
- Bénéfice: 6.00 %
- TVA: 19.25 %

## E Enveloppe et finition extérieure

### EC Éléments complémentaires de façade

#### ECP Abouts de planchers

**ECP040** m Revêtement d'about de plancher, en aluminium.
Revêtement d'about de plancher en tôle pliée d'aluminium anodisé de couleur naturelle, avec une épaisseur minimale de 15 microns, 1,2 mm d'épaisseur, 95 mm de développement et 2 plis; mise en place avec adhésif bitumineux d'application à froid; et scellement des joints entre pièces et, s'il y a lieu, des assemblages avec les murs avec mastic adhésif monocomposant.
Inclut: Implantation des pièces. Découpe des pièces. Mise en place et à l'aplomb, nivellement et alignement. Scellement des joints et nettoyage.
Critère pour le métré: Longueur mesurée par son plus grand développement linéaire, selon documentation graphique du Projet.
Critère pour le mémoire: On mesurera, par son plus grand développement linéaire, la longueur réellement exécutée selon les spécifications du Projet, y compris la longueur qui pourrait être perdue dans les onglets.

| Code | U | Désignation | Quantité | Prix | Montant |
|---|---|---|---|---|---|
| mt20wwr010 | kg | Adhésif bitumineux d'application à froid, pour tôles métalliques. (matériau) | 0.598 | 5176.71 | 3095.67 |
| mt20ffm010aa | m | About de plancher en tôle pliée d'aluminium anodisé de couleur naturelle, avec une épaisseur minimale de 15 microns, 1,2 mm d'épaisseur, 95 mm de développement et 2 plis. (matériau) | 1.050 | 11954.11 | 12551.82 |
| mt22www010b | U | Cartouche de 290 ml de mastic adhésif monocomposant, neutre, super-élastique, à base de polymère MS, couleur grise, avec résistance aux intempéries et aux rayons UV et élongation jusqu'à rupture 750%. (matériau) | 0.200 | 4504.08 | 900.82 |
| mo018 | h | Compagnon professionnel III/CP2 menuisier PVC et métal. (main-d'œuvre) | 0.199 | 1750.08 | 348.27 |
| mo059 | h | Ouvrier professionnel II/OP menuisier PVC et métal. (main-d'œuvre) | 0.099 | 1109.65 | 109.86 |
| % | % | Frais de chantier des unités d'ouvrage | 2 % | 17006.44 | 340.13 |
|  |  | Coûts directs |  |  | 17346.57 |
