# Imperméabilisation d'une façade avec des membranes en polyoléfines

- Propriété du fichier: CYPE INGENIEROS, S.A.
- Format: FIEBDC-3/2002
- Zone géographique: Cameroun
- Devise: XAF
- Coûts indirects: 3.00 %
- Frais généraux: 13.00 %
- Bénéfice: 6.00 %
- TVA: 19.25 %

## E Enveloppe et finition extérieure

### EE Étanchéité: imperméabilisations

#### EEA Façades

**EEA090** m² Imperméabilisation d'une façade avec des membranes en polyoléfines.
Imperméabilisation d'une façade avec membrane d'étanchéité souple type EVAC, composée d'une double feuille de polyoléfine thermoplastique avec acétate de vinyle éthylène, avec les deux faces revêtues de fibres de polyester non tissées, de 0,52 mm d'épaisseur et 335 g/m², de type monocouche, totalement adhérée au support avec du mortier-colle amélioré, C2 E, préparée pour recevoir directement le revêtement céramique. Comprend bande de terminaison pour la résolution des rencontres rencontres avec les parements verticaux.
Critère d'évaluation économique: Le prix ne comprend pas la couche de protection.
Inclut: Nettoyage et préparation de la surface. Application du mortier-colle. Mise en place de l'imperméabilisation. Résolution des rencontres et des points singuliers.
Critère pour le métré: Surface mesurée en projection horizontale, selon documentation graphique du Projet, à partir des faces intérieures des parapets ou des acrotères qui la délimitent.
Critère pour le mémoire: On mesurera, en projection horizontale, la surface réellement exécutée selon les spécifications du Projet, à partir des faces intérieures des parapets ou des acrotères qui la délimitent.

| Code | U | Désignation | Quantité | Prix | Montant |
|---|---|---|---|---|---|
| mt09mcr250a | kg | Mortier-colle amélioré, C2 E, avec temps ouvert allongé, selon NF EN 12004, pour la fixation de géomembranes, composé de ciments spéciaux, granulats sélectionnés et résines synthétiques. (matériau) | 2.000 | 510.60 | 1021.20 |
| mt15rev011a | m² | Membrane d'étanchéité souple type EVAC, composée d'une double feuille de polyoléfine thermoplastique avec acétate de vinyle éthylène, avec les deux faces revêtues de fibres de polyester non tissées, de 0,52 mm d'épaisseur et 335 g/m², selon NF EN 13956. (matériau) | 1.050 | 11137.48 | 11694.35 |
| mt15rev058s | m | Bande de renfort pour membrane d'étanchéité souple type EVAC, de 500 mm de largeur, composée d'une double feuille de polyoléfine thermoplastique avec acétate de vinyle éthylène, avec les deux faces revêtues de fibres de polyester non tissées, de 0,52 mm d'épaisseur et 335 g/m². (matériau) | 1.050 | 5358.52 | 5626.45 |
| mo029 | h | Compagnon professionnel III/CP2 poseur de membranes d'étanchéité. (main-d'œuvre) | 0.153 | 1770.99 | 270.96 |
| mo067 | h | Ouvrier professionnel II/OP poseur de membranes d'étanchéité. (main-d'œuvre) | 0.153 | 1135.46 | 173.73 |
| % | % | Frais de chantier des unités d'ouvrage | 2 % | 18786.69 | 375.73 |
|  |  | Coûts directs |  |  | 19162.42 |
