# Imperméabilisation d'un mur en béton en contact avec le terrain, par sa face intérieure, avec un lait de ciment. Système "PANTALLAX"

- Propriété du fichier: CYPE INGENIEROS, S.A.
- Format: FIEBDC-3/2002
- Zone géographique: Cameroun
- Devise: XAF
- Coûts indirects: 3.00 %
- Frais généraux: 13.00 %
- Bénéfice: 6.00 %
- TVA: 19.25 %

## E Enveloppe et finition extérieure

### EE Étanchéité: imperméabilisations

#### EEM Murs de sous-sol

**EEM070** m² Imperméabilisation d'un mur en béton en contact avec le terrain, par sa face intérieure, avec un lait de ciment. Système "PANTALLAX".
Imperméabilisation d'un mur en béton en contact avec le terrain, par sa face intérieure. Système Imper White "PANTALLAX", constitué de deux couches de lait imperméabilisant, couleur blanche, composée de ciment Portland, sable de quartz et additifs tensioactifs, perméable à la vapeur d'eau et résistant au gel, qui agit comme barrière superficielle du béton, (rendement: 3,5 kg/m² la première couche et 3,5 kg/m² la seconde couche).
Inclut: Application de la première couche. Application de la seconde couche.
Critère pour le métré: Surface mesurée selon documentation graphique du Projet.
Critère pour le mémoire: On mesurera la surface réellement exécutée selon les spécifications du Projet.

| Code | U | Désignation | Quantité | Prix | Montant |
|---|---|---|---|---|---|
| mt09liv030b | kg | Lait imperméabilisant, couleur blanche, composée de ciment Portland, sable de quartz et additifs tensioactifs, perméable à la vapeur d'eau et résistant au gel, pour système Imper "PANTALLAX". (matériau) | 7.000 | 877.84 | 6144.88 |
| mq06pym010 | h | Mélangeuse-pompeuse pour mortiers et plâtres projetés, de 3 m³/h. (matériel) | 0.116 | 4106.38 | 476.34 |
| mo032 | h | Compagnon professionnel III/CP2 poseur de produits imperméabilisants. (main-d'œuvre) | 0.164 | 1727.44 | 283.30 |
| mo070 | h | Ouvrier professionnel II/OP poseur de produits imperméabilisants. (main-d'œuvre) | 0.164 | 1107.54 | 181.64 |
| % | % | Frais de chantier des unités d'ouvrage | 2 % | 7086.16 | 141.72 |
|  |  | Coûts directs |  |  | 7227.88 |
