# Imperméabilisation d'une paroi moulée, par sa face intérieure, avec géocomposite de bentonite de sodium

- Propriété du fichier: CYPE INGENIEROS, S.A.
- Format: FIEBDC-3/2002
- Zone géographique: Cameroun
- Devise: XAF
- Coûts indirects: 3.00 %
- Frais généraux: 13.00 %
- Bénéfice: 6.00 %
- TVA: 19.25 %

## E Enveloppe et finition extérieure

### EE Étanchéité: imperméabilisations

#### EEM Murs de sous-sol

**EEM110** m² Imperméabilisation d'une paroi moulée, par sa face intérieure, avec géocomposite de bentonite de sodium.
Imperméabilisation d'une paroi moulée, par sa face intérieure, avec géocomposite de bentonite de sodium, de 6 mm d'épaisseur, constitué d'un géotextile non tissé en polypropylène, de 200 g/m², 5 kg/m² de granules de bentonite de sodium naturel et un géotextile tissé en polypropylène, de 110 g/m², placé avec recouvrements, fixé avec des pointes en acier. Comprend la bentonite granulaire, pour le scellement des joints aux points singuliers.
Inclut: Nettoyage et préparation de la surface. Extension et fixation du géocomposite. Remplissage, avec de la bentonite granulaire, du périmètre et des rencontres avec des éléments passants.
Critère pour le métré: Surface mesurée selon documentation graphique du Projet.
Critère pour le mémoire: On mesurera la surface réellement exécutée selon les spécifications du Projet, y compris les bords et les recouvrements.

| Code | U | Désignation | Quantité | Prix | Montant |
|---|---|---|---|---|---|
| mt08var015 | kg | Bentonite de sodium granulaire. (matériau) | 0.130 | 1251.47 | 162.69 |
| mt15iea010g | m² | Géocomposite de bentonite de sodium, de 6 mm d'épaisseur, constitué d'un géotextile non tissé en polypropylène, de 200 g/m², 5 kg/m² de granules de bentonite de sodium naturel et un géotextile tissé en polypropylène, de 110 g/m². (matériau) | 1.150 | 3551.32 | 4084.02 |
| mt08var060 | kg | Pointes d'acier de 20x100 mm. (matériau) | 0.100 | 6348.02 | 634.80 |
| mo032 | h | Compagnon professionnel III/CP2 poseur de produits imperméabilisants. (main-d'œuvre) | 0.126 | 1727.44 | 217.66 |
| mo070 | h | Ouvrier professionnel II/OP poseur de produits imperméabilisants. (main-d'œuvre) | 0.126 | 1107.54 | 139.55 |
| % | % | Frais de chantier des unités d'ouvrage | 2 % | 5238.72 | 104.77 |
|  |  | Coûts directs |  |  | 5343.49 |
