# Volet roulant à lames

- Propriété du fichier: CYPE INGENIEROS, S.A.
- Format: FIEBDC-3/2002
- Zone géographique: Cameroun
- Devise: XAF
- Coûts indirects: 3.00 %
- Frais généraux: 13.00 %
- Bénéfice: 6.00 %
- TVA: 19.25 %

## E Enveloppe et finition extérieure

### EF Fermetures et protections solaires

#### EFV Volets

**EFV010** m² Volet roulant à lames.
Volet roulant à lames de sécurité en aluminium extrudé de 50 mm de hauteur, couleur à choisir, équipé d'un axe, de disques de coupe, de capsules et de tous ses accessoires, à actionnement manuel par cardan et manivelle, dans un coffre de volet déjà réalisé.
Inclut: Introduction du volet roulant par les profilés guides sur toute la longueur de ceux-ci. Emboîtement de l'axe du rouleau dans les supports disposés dans le coffre du volet roulant. Enroulement du volet roulant.
Critère pour le métré: Surface du vide à fermer, mesurée selon documentation graphique du Projet.
Critère pour le mémoire: On mesurera, avec les dimensions du vide, la surface réellement exécutée selon les spécifications du Projet.

| Code | U | Désignation | Quantité | Prix | Montant |
|---|---|---|---|---|---|
| mt25per020b | m² | Volet roulant à lames de sécurité en aluminium extrudé, de 50 mm de hauteur, couleur à choisir, équipé d'un axe, de disques, de capsules et de tous ses accessoires, selon NF EN 13659. (matériau) | 1.050 | 96697.15 | 101532.01 |
| mt24per005b | U | Kit de manivelle et cardan, avec accessoires et appareillage pour actionnement manuel du volet roulant. (matériau) | 1.000 | 68114.57 | 68114.57 |
| op00ato010 |  | Tournevis. | 1.000 | 0.00 | 0.00 |
| mo011 | h | Compagnon professionnel III/CP2 monteur. (main-d'œuvre) | 0.177 | 1775.06 | 314.19 |
| mo080 | h | Ouvrier professionnel II/OP monteur. (main-d'œuvre) | 0.177 | 1107.54 | 196.03 |
| % | % | Frais de chantier des unités d'ouvrage | 2 % | 170156.80 | 3403.14 |
|  |  | Coûts directs |  |  | 173559.94 |
