# Garde-corps extérieur, en acier inoxydable

- Propriété du fichier: CYPE INGENIEROS, S.A.
- Format: FIEBDC-3/2002
- Zone géographique: Cameroun
- Devise: XAF
- Coûts indirects: 3.00 %
- Frais généraux: 13.00 %
- Bénéfice: 6.00 %
- TVA: 19.25 %

## E Enveloppe et finition extérieure

### EG Garde-corps

#### EGL Lisses/Barreaux

**EGL040** m Garde-corps extérieur, en acier inoxydable.
Garde-corps de façade en forme droite, de 100 cm de hauteur, en acier inoxydable AISI 304 finition brillante, constitué: de montants verticaux pourvus d'un arrêt supérieur incliné vers l'intérieur, par rapport au plan vertical du garde-corps, afin de rendre difficile toute escalade, de profil rectangulaire de 40x10 mm avec une séparation de 120 cm entre eux; d'un remplissage de 3 barreaux horizontaux en acier inoxydable de 16 mm de diamètre et d'une main courante de profil circulaire de 42 mm. Comprend les platines pour fixation par vissage dans un élément en béton avec chevilles à expansion et vis en acier.
Inclut: Présentation du tronçon de garde-corps. Aplomb et nivellement. Résolution des unions entre les tronçons du garde-corps. Résolution des liaisons avec le parement. Montage des éléments complémentaires.
Critère pour le métré: Longueur mesurée aux axes, selon documentation graphique du Projet.
Critère pour le mémoire: On mesurera, dans la direction de la main courante, aux axes, la longueur réellement exécutée selon les spécifications du Projet.

| Code | U | Désignation | Quantité | Prix | Montant |
|---|---|---|---|---|---|
| mt26dbe330a | m | Garde-corps en acier inoxydable AISI 304 finition brillante de 100 cm de hauteur, composé de main courante de 42 mm de diamètre, fixée à montants verticaux pourvus d'un arrêt supérieur incliné vers l'intérieur, par rapport au plan vertical du garde-corps, afin de rendre difficile toute escalade de 40x10 mm disposés tous les 120 cm et remplissage de 3 barreaux horizontaux de 16 mm de diamètre soudés aux montants. (matériau) | 1.000 | 168277.06 | 168277.06 |
| mt26aaa023a | U | Ancrage mécanique avec cheville à expansion en acier galvanisé, écrou et rondelle. (matériau) | 2.000 | 1249.33 | 2498.66 |
| mq08sol020 | h | Équipement et éléments auxiliaires pour soudure électrique. (matériel) | 0.116 | 1657.55 | 192.28 |
| op00ato010 |  | Tournevis. | 1.000 | 0.00 | 0.00 |
| op00tal010 |  | Perceuse. | 1.000 | 0.00 | 0.00 |
| op00amo010 |  | Rectifieuse ou scie radiale. | 1.000 | 0.00 | 0.00 |
| mo018 | h | Compagnon professionnel III/CP2 menuisier PVC et métal. (main-d'œuvre) | 0.733 | 1794.20 | 1315.15 |
| mo059 | h | Ouvrier professionnel II/OP menuisier PVC et métal. (main-d'œuvre) | 0.461 | 1137.62 | 524.44 |
| % | % | Frais de chantier des unités d'ouvrage | 2 % | 172807.59 | 3456.15 |
|  |  | Coûts directs |  |  | 176263.74 |
