# Système "VELUX" de conduit de lumière pour toitures inclinées

- Propriété du fichier: CYPE INGENIEROS, S.A.
- Format: FIEBDC-3/2002
- Zone géographique: Cameroun
- Devise: XAF
- Coûts indirects: 3.00 %
- Frais généraux: 13.00 %
- Bénéfice: 6.00 %
- TVA: 19.25 %

## E Enveloppe et finition extérieure

### EM Menuiseries extérieures

#### EMJ Conduits de lumière

**EMJ010** U Système "VELUX" de conduit de lumière pour toitures inclinées.
Conduit de lumière avec tube rigide, modèle Tubo Solar TWR 0K14 2010 "VELUX", de 35 cm de diamètre, composé d'un cadre intégré de 43x43 cm avec cadre d'étanchéité en polyuréthane, de couleur noire, bavette d'aluminium, couvercle en verre trempé de 4 mm, deux tubes rigides d'aluminium, avec revêtement intérieur réfléchissant, de 62 cm de longueur et 35 cm de diamètre, deux coudes réglables entre 0 et 45°, kit diffuseur avec double panneau acrylique isolant et anneau enjoliver intérieur, en plastique, de couleur blanche, installé dans une toiture inclinée avec une pente de 15° à 60° et toit de profil ondulé en tuile, en fibrociment ou en matériaux similaires, via 1 extension rigide en aluminium, avec revêtement intérieur réfléchissant, modèle ZTR 0K14, de 62 cm de longueur et 35 cm de diamètre. Totalement équipé et monté.
Inclut: Implantation. Présentation, aplomb et nivellement du cadre. Vissage des éléments de fixation du cadre. Scellement des joints périphériques. Mise en place des accessoires.
Critère pour le métré: Nombre d'unités prévues, selon documentation graphique du Projet.
Critère pour le mémoire: On mesurera le nombre d'unités réellement exécutées selon les spécifications du Projet.

| Code | U | Désignation | Quantité | Prix | Montant |
|---|---|---|---|---|---|
| mt21trv010e | U | Conduit de lumière avec tube rigide, modèle Tubo Solar TWR 0K14 2010 "VELUX", de 35 cm de diamètre, composé d'un cadre intégré de 43x43 cm avec cadre d'étanchéité en polyuréthane, de couleur noire, bavette d'aluminium, couvercle en verre trempé de 4 mm, deux tubes rigides d'aluminium, avec revêtement intérieur réfléchissant, de 62 cm de longueur et 35 cm de diamètre, deux coudes réglables entre 0 et 45°, kit diffuseur avec double panneau acrylique isolant et anneau enjoliver intérieur, en plastique, de couleur blanche, pour installation dans les toitures inclinées avec des pentes de 15° à 60° et toit de profil ondulé en tuile, en fibrociment ou en matériaux similaires (matériau) | 1.000 | 415498.91 | 415498.91 |
| mt21trv020c | U | Extension rigide d'aluminium, avec revêtement intérieur réfléchissant, pour conduit de lumière, modèle ZTR 0K14 0062 "VELUX", de 62 cm de longueur et 35 cm de diamètre. (matériau) | 1.000 | 68114.57 | 68114.57 |
| mo011 | h | Compagnon professionnel III/CP2 monteur. (main-d'œuvre) | 1.519 | 1775.06 | 2696.32 |
| mo080 | h | Ouvrier professionnel II/OP monteur. (main-d'œuvre) | 0.633 | 1107.54 | 701.07 |
| % | % | Frais de chantier des unités d'ouvrage | 2 % | 487010.87 | 9740.22 |
|  |  | Coûts directs |  |  | 496751.09 |
