# Blanchissement traditionnel à la chaux sur parement extérieur

- Propriété du fichier: CYPE INGENIEROS, S.A.
- Format: FIEBDC-3/2002
- Zone géographique: Cameroun
- Devise: XAF
- Coûts indirects: 3.00 %
- Frais généraux: 13.00 %
- Bénéfice: 6.00 %
- TVA: 19.25 %

## E Enveloppe et finition extérieure

### EP Peintures

#### EPC Peintures naturelles à la chaux

**EPC010** m² Blanchissement traditionnel à la chaux sur parement extérieur.
Blanchissement traditionnel à la chaux avec trois couches de lait fluide, type CL 90-S ML, à base de chaux aérienne hydratée, avec un rapport eau/chaux de 2,7 dosé en poids et 300 kg/m³ de chaux, sur parement extérieur de mortier de chaux, pierre ou brique.
Critère d'évaluation économique: Le prix comprend la protection des éléments du contour qui pourraient être affectés pendant les travaux et la résolution des points singuliers.
Inclut: Préparation et nettoyage préalable du support. Application d'une couche de fond. Application de deux couches de finition.
Critère pour le métré: Surface mesurée selon documentation graphique du Projet, avec le même critère que le support de base.
Critère pour le mémoire: On mesurera la surface réellement exécutée selon les spécifications du Projet, avec le même critère que le support de base.

| Code | U | Désignation | Quantité | Prix | Montant |
|---|---|---|---|---|---|
| mt08cal011a | kg | Chaux aérienne hydratée, type CL 90-S, selon NF EN 459-1, en sacs. (matériau) | 1.800 | 316.68 | 570.02 |
| mt08aaa010a | m³ | Eau. (matériau) | 0.005 | 1088.23 | 5.44 |
| op00tal020 |  | Malaxeur électrique. | 1.000 | 0.00 | 0.00 |
| mo038 | h | Compagnon professionnel III/CP2 peintre. (main-d'œuvre) | 0.080 | 1727.44 | 138.20 |
| mo076 | h | Ouvrier professionnel II/OP peintre. (main-d'œuvre) | 0.080 | 1107.54 | 88.60 |
| % | % | Frais de chantier des unités d'ouvrage | 2 % | 802.26 | 16.05 |
|  |  | Coûts directs |  |  | 818.31 |
