# Simple vitrage

- Propriété du fichier: CYPE INGENIEROS, S.A.
- Format: FIEBDC-3/2002
- Zone géographique: Cameroun
- Devise: XAF
- Coûts indirects: 3.00 %
- Frais généraux: 13.00 %
- Bénéfice: 6.00 %
- TVA: 19.25 %

## E Enveloppe et finition extérieure

### EV Vitrages

#### EVM Simple vitrage

**EVM010** m² Simple vitrage.
Simple vitrage constitué d'une vitre en verre incolore, de 4 mm d'épaisseur, fixé sur menuiserie avec calage en utilisant des cales d'appui périmétriques et latérales, scellement à froid avec silicone synthétique incolore (non acrylique), compatible avec le matériau de support.
Inclut: Mise en place, chaussage, montage et ajustement dans la menuiserie. Scellement final d'étanchéité. Signalisation des vantaux.
Critère pour le métré: Surface de la menuiserie à vitrer, selon documentation graphique du Projet, en incluant dans chaque vantail de verre les dimensions du châssis.
Critère pour le mémoire: On mesurera la surface réellement exécutée selon les spécifications du Projet, en additionnant, pour chacune des pièces, la surface résultant de l'arrondissement par excès de chacune de ses arêtes à des multiples de 30 mm.

| Code | U | Désignation | Quantité | Prix | Montant |
|---|---|---|---|---|---|
| mt21vpi010a | m² | Vitre en verre incolore, de 4 mm d'épaisseur. Selon NF EN 410 et NF EN 673. (matériau) | 1.006 | 11226.97 | 11294.33 |
| mt21vva010 | m | Scellement des joints via l'application avec un pistolet de silicone synthétique incolore. (matériau) | 3.500 | 722.40 | 2528.40 |
| mt21vva021 | U | Produits complémentaires pour la mise en place de verres. (matériau) | 1.000 | 1070.85 | 1070.85 |
| mo055 | h | Compagnon professionnel III/CP2 vitrier. (main-d'œuvre) | 0.257 | 1884.63 | 484.35 |
| mo110 | h | Ouvrier professionnel II/OP vitrier. (main-d'œuvre) | 0.257 | 1207.30 | 310.28 |
| % | % | Frais de chantier des unités d'ouvrage | 2 % | 15688.21 | 313.76 |
|  |  | Coûts directs |  |  | 16001.97 |
