# Vitrage en verre feuilleté de sécurité, pare-balles

- Propriété du fichier: CYPE INGENIEROS, S.A.
- Format: FIEBDC-3/2002
- Zone géographique: Cameroun
- Devise: XAF
- Coûts indirects: 3.00 %
- Frais généraux: 13.00 %
- Bénéfice: 6.00 %
- TVA: 19.25 %

## E Enveloppe et finition extérieure

### EV Vitrages

#### EVS Feuilletés

**EVS030** m² Vitrage en verre feuilleté de sécurité, pare-balles.
Vitrage en verre feuilleté de sécurité, pare-balle, de 85 mm d'épaisseur, incolore, classe de résistance BR7-NS, selon NF EN 1063, fixation sur menuiserie avec calage en utilisant des cales d'appui périmétriques et latérales, scellement à froid avec silicone synthétique incolore (non acrylique), compatible avec le matériau de support.
Inclut: Mise en place, chaussage, montage et ajustement dans la menuiserie. Scellement final d'étanchéité. Signalisation des vantaux.
Critère pour le métré: Surface de la menuiserie à vitrer, selon documentation graphique du Projet, en incluant dans chaque vantail de verre les dimensions du châssis.
Critère pour le mémoire: On mesurera la surface réellement exécutée selon les spécifications du Projet, en additionnant, pour chacune des pièces, la surface résultant de l'arrondissement par excès de chacune de ses arêtes à des multiples de 30 mm.

| Code | U | Désignation | Quantité | Prix | Montant |
|---|---|---|---|---|---|
| mt21ves030nm | m² | Verre feuilleté de sécurité, pare-balle, de 85 mm d'épaisseur, incolore, classe de résistance BR7-NS, selon NF EN 1063. Selon NF EN ISO 12543-2 et NF EN 14449. (matériau) | 1.006 | 1473548.31 | 1482389.60 |
| mt21vva015a | U | Cartouche de 310 ml de silicone neutre, incolore, dureté Shore A approchée de 23, selon NF EN ISO 868 et reprise élastique >=80%, selon NF EN ISO 7389. (matériau) | 0.290 | 4914.04 | 1425.07 |
| mt21vva021 | U | Produits complémentaires pour la mise en place de verres. (matériau) | 1.000 | 1072.80 | 1072.80 |
| mo055 | h | Compagnon professionnel III/CP2 vitrier. (main-d'œuvre) | 0.644 | 1838.29 | 1183.86 |
| mo110 | h | Ouvrier professionnel II/OP vitrier. (main-d'œuvre) | 0.644 | 1177.62 | 758.39 |
| % | % | Frais de chantier des unités d'ouvrage | 2 % | 1486829.72 | 29736.59 |
|  |  | Coûts directs |  |  | 1516566.31 |
